# San. u. Erw. KBS - Bauteil A - Schwimmb. - Sporth.
Angebotsaufforderung (GAEB DA XML 3.3, DA83)
Projekt: FSH
Währung: EUR
Vergabeart: Öffentliche Ausschreibung
Abgabeort: Kreis Unna; Friedrich Ebert Straße 17; 59425 Unna
Erstellt mit: GXML Toolbox V3.3 R20220330, ORCA AVA 27 27.00.00, 03.07.2026

## 00 Allgemeine Angaben
00 Allgemeine Angaben

Bauherr
Kreis Unna
Friedrich Ebert Straße 17
59425 Unna

vertreten durch
Kreis Unna
Friedrich Ebert Straße 17
59425 Unna

Gebäudenutzer
Karl Brauckmann Schule
Karl Brauckmann Straße 5
59439 Holzwickede

Planung
Kreis Unna
Friedrich Ebert Straße 17
59425 Unna
Vertreten durch ein extrernes Ingenieurbüro (n.n.).
Vor Baubeginn werden die Personen namentlich benannt und dem AN bekannt gegeben.

Objektüberwachung
Kreis Unna
Freidrich Ebert Straße 17
59425 Unna
Vor Baubeginn werden die Personen, welche die Objektüberwachung vor Ort für Hochbau, Versorgungs - und Elektrotechnik u.w. durchführen, namentlich benannt und dem AN bekannt gegeben.

SiGeKo
Kreis Unna
Freidrich Ebert Straße 17
59425 Unna
Vertreten durch ein extrernes Ingenieurbüro (n.n.).
Vor Baubeginn werden die Personen, welche die Sicherheits- und Gesundheitschutzkoordination
durchführen, namentlich benannt und dem AN bekannt gegeben.

Maßnahmenbeschreibung

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
Der Kreis Unna beabsichtigt auf dem Grundstück an der Karl-Brauckmann-Straße die energetische Sanierung und Erweiterung der Karl-Brauckmann-Schule vorzunehmen. Es erfolgt eine Kernsanierung der Innenbereiche, Demontage der Klinkerfassaden und Rückbau der Flachdächer bis Rohdecke. Die Innenräume werden neu ausgebaut, die Fassaden mit einem vorgehängten hinterlüfteten System mit Plattenverkeidung ertüchtigt und die Dachflächen neu gedämmt, sowie mit tlw. extensiver Begrünung versehen.
Im südlichen Gebäudebereich A kommt es zum Abriss von bestehenden Gebäudeteilen der Verwaltung und Mensa. Eine Erweiterung dockt an den verbleibenden Gebäudebestand in diesem Teilbereich an. Sie besteht aus 3 Baukörpern mit Pultdächern und verbindenden Fluren mit Flachdächern in Holzbauweise und orientiert sich um einen Innenhof.
Im nördlichen Bereich werden die Klassentrakte B und C mit einem unterkellerten Erweiterungsbau in Stahlbeton-/Holzbauweise ergänzt.
Das Haustechnikkonzept sieht eine Erneuerung aller technischen Anlagen vor. Die Bestandsanlage mit Gasheizkessel ist abgängig. Das neue Heizungssystem besteht aus einer Sole-Wasser-Wärmepumpe mit Wärme- und Kältequelle mittels Geothermie, sowie einem Gasbrennwertkessel zur Spitzenlast- und Warmwasserversorgung bzw. als Ausfallsicherheit. Verortet sind die Anlagen in der Heizungszentrale im Keller. Die Verteilung im Gebäude erfolgt mittels Fußbodenheizung. Die Lüftungsanlagen mit Energierückgewinnung (Wärme, Kälte, Feuchte) sind zentral für die Nutzungseinheiten im südlichen Gebäudebereich im Keller angeordnet, sowie in den Erweiterungsbauten im Norden bzw. tlw. auf Dachflächen. Zusätzlich vorgesehen ist eine Photovoltaikanlage inkl. Energiespeicher zur Eigenstromversorgung.

Die gesamte Baumaßnahme erfolgt in mehreren Bauabschnitten im laufenden Schulbetrieb.

- Vorabmaßnahmen zur autarken Inbetriebhaltung
 des Schulgebäudes, Schadstoffsanierung
 Kriechkeller, Umbau Gebäude D
 zur temporären Verwaltungssnutzung

- 1. Bauabschnitt Gebäudeteil A
 inkl. Neueinrichtung der Technikzentrale

- 2. Bauabschnitt Gebaudeteil B

- 3. Bauabschnitt Gebäudeteil C

- Außenanlagen, Wiederherstellung
 ursprünglicher Nutzung Gebäude D etc.

Flächenangaben

Gebäudeteil A:
Brutto Grundfläche (BGF) nach DIN 277: ca. 2.586 qm
Brutto Rauminhalt (BRI) nach DIN 277: ca. 10.666 cbm

Gebäudeteil B:
Brutto Grundfläche (BGF) nach DIN 277: ca. 1.117 qm
Brutto Rauminhalt (BRI) nach DIN 277: ca. 4.636 cbm

Gebäudeteil C:
Brutto Grundfläche (BGF) nach DIN 277: ca. 1.495 qm
Brutto Rauminhalt (BRI) nach DIN 277: ca. 5.475 cbm

Höhen ab OK geplantes Gelände

Attikahöhen Flachdächer Klassen - und Verwaltungstrakte: ca. 4,23 m bzw. ca. 3,48 m ab OKFF
Attikahöhen Turn- und Schwimmhalle:  ca. 7,58 m bzw. 5,26 m ab OKFF
Firsthöhen Pultdächer:  ca. 5,26 m ab OKFF

Zu Beachten

Personal -Vorarbeiter
Es muss immer ein einmal eingewiesener Vorarbeiter auf der Baustelle als Ansprechpartner für das jeweilige Gewerk anwesend sein. Er muss die deutsche Sprache in Wort und Schrift beherrschen.

Er ist für die Einhaltung der am Leistungsort jeweils geltenden Unfallverhütungs- und Arbeitsvorschriften, für die ordnungsgemäße Durchführung der Arbeiten unter Beachtung der anerkannten Regeln der Technik und aller sonstigen erforderlichen Vorkehrungen während der Ausführung bis zur Abnahme durch die Bauleitung verantwortlich.

Der AN ist allein für die Ausführung und ordnungsgemäße Erfüllung seiner Leistung verantwortlich. Er hat keinen Anspruch auf Überwachung seiner Leistung durch die Bauleitung. Die anfallenden Leistungen sind so zu erbringen, dass sie die geforderten Eigenschaften aufweisen und den anerkannten Regeln der Baukunst entsprechen. Von der Bauleitung festgestellte Mängel sind sofort in Abstimmung zu beseitigen und die Leistung in einen fachgerechten Zustand zu bringen.
Bautagesberichte
Vom Auftragnehmer sind während der Ausführung seiner Leistung auf der Baustelle Tagesberichte anzufertigen, die der Bauleitung wöchentlich in Kopie abzugeben sind und nachfolgende Mindestangaben enthalten müssen:
- Baustelle
- Laufende Nummer des Tagesberichts
- Datum
- Wetter (vormittags und nachmittags)
- Namentliche Nennung der Ausführenden und deren berufl. Qualifikation
- Detaillierte Aufführung der Tagesleistung
- Maschineneinsatz
- Lieferung von Baustoffen
- Besuche (Bauherrschaft, Architekt, Behörden)
- Anordnungen außerhalb der Leistungsbeschreibung
- Beanstandungen
- Besondere Vorkommnisse
- Unterschrift des Tagebuchführenden
- Unterschrift des Bauleiters

Das Bautagebuch ist einmal wöchentlich der Bauleitung vorzulegen und in Durchschrift zu übergeben.
Stundenlohnzettel
Stundenlohnarbeiten dürfen nur auf ausdrückliche Anweisung des Vertreters des AG ausgeführt werden und sind gemäß VOB/B nach Ausführung der Arbeiten dem Vertreter des AG zum Erhalt vorzulegen.

Baustellenbesprechung
Der AN hat während seiner Bauzeit, bzw. bereits in der Vorlaufzeit zur techn. Klärung, zu den Baustellenbesprechungen, die der AG regelmäßig wöchentlich durchführt, einen geeigneten bevollmächtigten, weisungsbefugten und deutschsprachigen Vertreter zu entsenden.
Weitere Besprechungstermine kann der Auftraggeber nach Erfordernis festlegen. Auf Verlangen des Auftraggebers nehmen auch eventuelle Nachunternehmer des Auftragnehmers an den Sitzungen teil.
Die Besprechungsergebnisse gelten sofort, d.h. auch ohne Protokoll. Durch das Nichterscheinen zu den Besprechungen entstehende Versäumnisse/Verzögerungen gehen zu Lasten des Auftragnehmers.

Bauleistungsversicherung
Für die Kostenbeteiligung an der vom AG abgeschlossenen Bauleistungsversicherung werden 0,20% der Brutto Auftragssumme in Abzug gebracht. Der entsprechende Einbehalt erfolgt je Abschlagsrechnung.

## 01 Angaben zur Baustelle
Baubeschreibung VOB Teil C
Allgemeine Technische Vertragsbedingungen
für Bauleistungen (ATV)

Allgemeine Regelungen für Bauarbeiten jeder Art nach DIN 18299
Hinweis:
Die Ordnungsziffern der nachfolgenden Punkte entsprechen der VOB C, DIN 18299

01 Angaben zur Baustelle

0.1.1 Lage der Baustelle, Umgebungsbedingungen, Zufahrtsmöglichkeiten und Beschaffenheit der Zufahrt sowie etwaige Einschränkungen bei ihrer Benutzung.

innerstädtisch, Wohngebiet
Bundesland: NRW
Stadt/Ort: 59439 Holzwickede
Straße:  Karl-Brauckmann-Straße 5

Die Baustelle liegt an der Karl Brauckmannn Straße - Hausnr. 5 in der Gemeinde 59439 Holzwickede. Im nördlichen Teil der Karl Brauckmann Schule befindet sich angrenzend das Clara Schuhmann Gymnasium, im südlichen Teil der HEV Kindergarten. In unmittelbarer Nähe ist die Bundesautobahn A1 und die Bundestraße B1.
Die Karl Brauckmann Straße ist über die Straße "Im Bruch" erreichbar. Die Karl Brauckmann Straße ist eine innerstädtische Verkehrsstraße und darf durch den Baustellenverkehr nicht eingeschränkt werden.

Baustelleneinrichtungs- und Lagerflächen, WCs, etc. stehen nur in begrenztem Maß gemäß der Darstellung
auf dem Baustelleneinrichtungsplan und in Absprache mit der Bauleitung zur Verfügung.

Die Liegenschaft ist versorgungstechnisch voll erschlossen.

Die gesamte Baumaßnahme erfolgt in mehreren Bauabschnitten im laufenden Schulbetrieb
(siehe 00 Allgemeine Angaben).
Während der Baumaßnahme ist der einzelne Gebäudeteil nutzungsfrei.

Die benachbarten Gebäudeteile werden jedoch während der gesamten Ausführungszeit (außer Schulferien NRW) in vollem Umfang genutzt.

Sollten Einschränkungen aufgrund spezieller Arbeiten, Anlieferungen oder Sonstigem erforderlich werden, sind diese mit der Verkehrsbehörde selbsttätig abzustimmen bzw. die erforderlichen Genehmigungen zu beantragen und/oder einzuholen.

Es wird empfohlen die Örtlichkeiten vor der Angebotsabgabe zu besichtigen.
Für die Besichtigung ist eine Terminanfrage über die Vergabeplattform zu stellen. Zur Startzeit des vergebenen Termines ist eine Anmeldung am Sekretariat der Karl-Brauckmann-Schule erforderlich.

0.1.2 Besondere Belastungen aus Immissionen sowie besondere klimatische oder betriebliche Bedingungen.

Die Baustelle wird gegen unbefugtes Betreten mit einem Bauzaun abgesichert. Der Bauzaun ist täglich nach Beendigung der Bauarbeiten unaufgefordert durch den AN wieder zu schließen (Kette + Vorhängeschloss).
Dies ist ständig in eigener Verantwortung zu gewährleisten.

Die Geräuschimmissionen dürfen im gesamten Einwirkungsbereich außerhalb des Betriebes nicht zu einer Überschreitung der Immisionsrichtwerte nach Nr. 6.1 der TA Lärm betragen. Insbesondere dürfen die Beurteilungspegel, zu denen die Betriebsgeräusche beitragen, im Umfeld der Straßen
Im Bruch, Lerchenstraße, Falkenweg und Amselweg
tagsüber. 50 dB(A)
nachts: 35 dB(A)
nicht überschreiten.
Einzelne kurzzeitige Geräuschpritzen dürfen die Immisionsrichtwerte am Tage um nicht mehr als 30 dB(A) und in der Nacht um nicht mehr als 20 dB(A) überschreiten. Die Nachtzeit beginnt um 22.00 Uhr und endet um 6.00 Uhr.

0.1.3 Art und Lage der baulichen Anlagen, z.B. auch Anzahl und Höhe der Geschosse

Die Lage der baulichen Anlage ist den beiliegenden Planunterlagen zu entnehmen. (Übersichtslageplan, Lageplan)

Bei dem nachfolgend beschriebenen Objekt handelt es sich um die
Sanierung eines eingeschossigen, teilweise unterkellerten Schul- und Verwaltungsgebäudes, bestehend aus 3 Gebäudeteilen einschl. Turn- und Schwimmhalle. Der Gebäudekomplex wurde 1977 errichtet.
Die Gebäude haben jeweils eine Kubatur l/b/h von ca. 42,00m/17,00m/4,25-7,58m.
Der Zugang zum Baufeld befindet sich an der Karl-Brauckmann Straße und kann dem
Baustelleneinrichtungsplan entnommen werden.
Die Gebäude sind Bestandsgebäude aus verklinkerten Mauerwerkswänden.

Die Einzelheiten zur geplanten Ausführung der Gebäude sind der nachfolgenden Leistungsbeschreibung, den Planunterlagen, Gutachten und sonstigen Beschreibungen zu entnehmen.

Die Betondecken über EG sind auf max. 5 KN/m2 Verkehrslast ohne Dachaufbau, 2,5 KN Verkehrslast mit Dachaufbau ausgelegt.
Die Holzdecken in Schwimmbad und Turnhalle sind auf max. 2 KN/m2 Verkehrslast ohne Dachaufbau,
1 KN/m2 Verkehrslast mit Dachaufbau ausgelegt.

0.1.4 Verkehrsverhältnisse auf der Baustelle, insbesondere Verkehrsbeschränkungen

Auf dem Schulgelände gilt die STVO.
Der Arbeitnehmer darf für das An- und Abfahren der Baustelle nur die dafür freigegebenen Straßen und
Wege benutzen. Durch den AN verursachte Verunreinigungen außerhalb des Baufeldes sind am Ende des Arbeitstages, und wenn nötig auch mehrmals am Tag auf Kosten des AN zu beseitigen.
Die Ein - und Ausfahrt vom Baufeld wird über die Karl Brauckmann Straße erfolgen.

0.1.5 Für den Verkehr freizuhaltende Flächen

Der öffentliche Straßenraum sowie der Bürgersteig dürfen zu keiner Zeit blockiert werden. Das Abstellen von Fahrzeugen und Gerät hat auf dem Baugrundstück zu erfolgen. Ein- und Ausfahrten auf dem Schulgelände sind für den Verkehr freizuhalten. Die Bushaltefläche, der Wendehammer mit der angrenzenden Parkfläche sind für den Verkehr und die Schulbusse freizuhalten.
Die Baustellenzufahrt ist von allen ordnungsgemäß zu unterhalten.
Verunreinigungen der Karl-Brauckmann-Straße (einschl. des Zufahrtsbereiches und der Feuerwehr Umfahrt der Baustelle) sind zu vermeiden bzw. vom verursachenden Auftragnehmer und dessen Lieferanten unverzüglich und ohne besondere Aufforderung wieder zu beseitigen, so dass die Verkehrssicherheit jederzeit gegeben ist.
Kommt der Verursacher/der Auftragnehmer dieser sofortigen Reinigungsverpflichtung trotz einer
zusätzlichen Aufforderung nicht nach, so werden die erforderlichen Arbeiten kostenpflichtig von Dritten
erledigt.
Freizuhalten sind alle Flächen von Zugängen zu Versorgungs- und Sicherheitseinrichtungen und deren
Zugangswegen, die öffentliche Sicherheit ist immer zu gewährleisten.

0.1.6 Art, Lage, Maße und Nutzbarkeit von Transporteinrichtungen und Transportwegen, z. B. Montageöffnungen

Straßen außerhalb der Baufelder sind jederzeit freizuhalten. Straßen innerhalb der Baufelder sind jederzeit freizuhalten.
Die Feuerwehr Durchfahrt mind. >3,00 Meter ist jederzeit freizuhalten.

0.1.7 Lage, Art, Anschlusswert und Bedingungen für das Überlassen von Anschlüssen für Wasser, Energie und Abwasser

Die für die Ausführung der Arbeiten erforderlichen Anschlüsse für Ver- und Entsorgungsleitungen befinden sich im Bereich des Gebäudes A (siehe Baustelleneinrichtungsplan).

Es werden dem Auftragnehmer Baustromverteiler mit CEE Steckdosen 16 A - 400 V / 32 A - 400 V und Steckdosen 230 V, sowie 3 Wasseranschlüsse in Form von DN 15 AG kostenfrei zur Verfügung gestellt. Die erforderlichen Anschlußarbeiten an diese sind vom Auftragnehmer zu erbringen.
Die Baustromverteiler werden in ausreichender Anzahl und Größe für die Gebäude und Bauabschnitte vom Auftraggeber zur Verfügung gestellt.
Den Hauptverteiler hat folgende Ausstattung:
2 x 16A - 400 Volt  / 1 x 32 A 400 Volt / 1x 63 A 400 Volt mit allstromsensitivem FI und ca. sechs Steckdosen 230 Volt.
Die Verbrauchskosten trägt der Auftraggeber. Stromkosten für den Firmencontainer sind nicht enthalten. Diese müssen seperat von AN erfasst und abgrerechent werden.

0.1.8 Lage und Ausmaß der dem Auftragnehmer für die Ausführung seiner Leistungen zur Benutzung oder Mitbenutzung überlassenen Flächen und Räume

Flächen:
Lager- und Aufstellflächen im Freien für Container, Material und für die Baustelleneinrichtung des Auftragnehmers sind gemäß dem Baustelleneinrichtungsplan begrenzt vorhanden und können seitens des AN in Abstimmung mit der Bauleitung festgelegt und genutzt werden.
Auf einem Teil der Freifläche in dem südlichen Bereich des Bau- und Objektgrundstücks wird während der Bauphase Platz für Baustelleneinrichtung und Lagerplätze ausgewiesen.
Hierbei ist die Abstimmung mit weiteren Unternehmern seitens des AN ggf. notwendig und entsprechend einzukalkulieren.

Räume:
Siehe 0.2.8

0.1.9 Bodenverhältnisse, Baugrund- und seine Tragfähigkeit. Ergebnisse von Bodenuntersuchungen

Der geotechnische Bericht vom 26.10.2023/21.02.2025 sowie der Umwelttechnische Kurzbericht vom 26.06.2025 ist als Anlage beigefügt und muss bei der Erstellung des Angebotes und der späteren Ausführungsplanung und Ausführung berücksichtigt werden.
Zusammengefasstes Analyse-Ergebnis:
Für die Beurteilung der Verwertung / Beseitigung bei Baumaßnahmen anfallender Aushubböden ist bei der Gegenüberstellung der Analyseergebnisse mit den Materialklassen der EBV [U1] festzustellen, dass die Böden/Bodenmaterialien, die durch die Mischproben MP 1, MP 3, MP 5, MP 6 und MP 7 abgebildet werden, keine erhöhten Parameter aufweisen. Das Analyseergebniss zeigt überwiegend eine vorh. Materialklasse von BM/BG-0 nach EBV.

0.1.10 Hydrologische Werte von Grundwasser und Gewässern, Art, Lage, Abfluss, Abflussvermögen und Hochwasserverhältnisse von Vorflutern. Ergebnisse von Wasseranalysen.

Der geotechnische Bericht vom 26.10.2023/21.02.2025 sowie der Umwelttechnische Kurzbericht vom 26.06.2025 ist als Anlage beigefügt und muss bei der Erstellung des Angebotes und der späteren Ausführungsplanung und Ausführung berücksichtigt werden.

Während der Felduntersuchungen wurden an keinem der Untersuchungspunkte Grundwasser festgestellt. An den Untersuchungspunkten KRB 3 und KRB 10 wurden lediglich Vernässungszonen in den Tiefenbereichen von 4,0 m bis 5,0 m (KRB 3), von 1,2 m bis 2,1 m (KRB 10) und von 0,9 bis 2,4 m (KRB 11) festgestellt. (siehe geotechnischen Bericht)

0.1.11 Besondere umweltrechtliche Vorschriften

Das geltende Kreislaufwirtschafts- und Abfallgesetz ist lückenlos zu erfüllen.
Landesabfallgesetze sowie Satzungen der öffentlich- rechtlichen Entsorgungsträger sind zu beachten. Verpackungs-, Restmaterialien und Baustellenabfälle sind gemäß der gesetzmäßig vorgeschriebenen Entsorgung zu beseitigen.

0.1.12 Besondere Vorgaben für die Entsorgung, z.B. besondere Beschränkungen für die Beseitigung von Abwasser und Abfall

Bauschutt, Erdaushub, Abfall und Sonderabfall im Rahmen der im Leistungsverzeichnis beschriebenen Leistungen sind unter Beachtung der ATV DIN 18299 VOB / C und des Kreislaufwirtschafts- und Abfallgesetzes (KrW -/ AbfG) zu behandeln.
Der entstehende Abfall darf nicht in vorhandene Müllbehältnisse eingebracht werden. Anfallender Bauschutt und Müll ist getrennt, in vom Auftragnehmer zu stellenden Containern, täglich zu sammeln zu entsorgen und mind. besenrein zu hinterlassen. Schuttablagerungen auf der Baustelle sind unzulässig.
Die Kosten der Entsorgung und Beseitigung von Bauschutt, Müll und Verunreinigungen sind vom AN entsprechend einzukalkulieren.

0.1.13 Schutzgebiete oder Schutzzeiten im Bereich der Baustelle, z.B. wegen Forderungen des Gewässer-Boden-, Natur-, Landschafts- oder Immissionsschutzes, vorliegende Fachgutachten oder dergleichen

Die Anforderungen des §22 BImschG, sowie die Richtwerte der AVV Baulärm sind einzuhalten.

0.1.14 Art und Umfang des Schutzes von Bäumen, Pflanzenbeständen, Vegetationsflächen, Verkehrsflächen, Bauteilen, Bauwerken, Grenzsteinen und dergleichen im Bereich der Baustelle

Im Umkreis des Baugeländes befinden sich zu schützende Bestandsgebäude und zu schützende Bäume. Alle Anforderungen zum Schutz der bestehenden Gebäude, sowie der zu erhaltenden Bäume, insbesondere bei der Anlieferung, sind bei der Ausführung der Arbeiten zu beachten.
Die Richtlinien für die Anlagen von Straßen, Teil 4: Landschaftspflege, Abschnitt 4: Schutz von Bäumen, Vegetationsbeständen und Tieren bei Baumaßnahmen, RAS-LP 4 sind verbindlich einzuhalten.

0.1.15 Art und Umfang der Regelungen und Sicherung des öffentlichen Verkehrs

- entfällt -

0.1.16 Im Bereich der Baustelle vorhandene Anlagen, insbesondere Abwasser- und Versorgungsleitungen

Es befinden sich Leitungen unterschiedlicher Medien im Erdreich, dessen ungefähren Trassen dem Eigentümer nur bedingt bekannt sind.
Über das Vorhandensein und die Lage aller vorkommenden Erdleitungen wie Kanalisation, Drainage, Wasserversorgung, Gasversorgung, Heizungsversorgung, Telefon- und Stromleitungen hat sich der Auftragnehmer vor Beginn der Arbeiten ausreichend Informationen eigenverantwortlich einzuholen.

Ein Teil der bestehenden Erdleitungen werden zurückgebaut. Es werden Erdleitungen gemäß der Neuplanung verlegt.

Der AN hat durch fachgerechte Schutzmaßnahmen sicher zu stellen, dass Beschädigungen an den Leitungen im Baufeld unterbleiben und haftet im Schadensfalle. Im Schadensfall sind der AG und die zuständigen Stellen für die Leitungssysteme unverzüglich zu informieren.

0.1.17 Bekannte oder vermutete Hindernisse im Bereich der Baustelle, z.B. Leitungen, Kabel, Dräne, Kanäle, Bauwerksreste und soweit bekannt, deren Eigentümer

Siehe 0.1.16

0.1.18 Bestätigung, dass die im jeweiligen Bundesland geltenden Anforderungen zu Erkundungs- und ggf. Räumungsmaßnahmen hinsichtlich Kampfmitteln erfüllt wurden

Das Gelände wurde per Luftbildauswertung überprüft. Gem. Angabe der Gemeinde Holzwickede ist eine Flächenüberprüfung nicht erforderlich.
Ist bei der Durchführung des Bauvorhabens der Erdaushub außergewöhnlich verfärbt oder werden verdächtige Gegenstände beobachtet, sind die Arbeiten sofort einzustellen und es ist unverzüglich der Kampfmittelbeseitigungsdienst Westfalen-Lippe durch die örtliche Ordnungsbehörde oder Polizei zu verständigen.

0.1.19 Gemäß der Baustellenverordnung getroffene Maßnahmen

Entsprechend der "Verordnung über Sicherheit und Gesundheitsschutz auf Baustellen" (Baustellenverordnung - BaustellV) vom 10.06.1998 werden seitens des Auftraggebers für diese Baumaßnahme die nachfolgend aufgeführten Schritte, soweit erforderlich, unternommen:

- Vorankündigung der Baumaßnahme an das zuständige Gewerbeaufsichtsamt,
- Ausarbeitung eines Sicherheits- und Gesundheitsplans (SiGe - Plans),
- Bestellung eines Sicherheits- und Gesundheitskoordinators für den Zeitraum
  der Planung und Durchführung der Baumaßnahme

Vom Auftragnehmer sind in Erfüllung seiner Pflichten, bezogen auf die Umsetzung der o.g. Verordnung im Zusammenhang mit den v g. Leistungsschritten des Auftraggebers, die nachfolgenden Hinweise zu beachten und die nachfolgend geforderten Beiträge zu erbringen.
Die sich hieraus ergebenden Aufwendungen des AN werden nicht gesondert vergütet. Dies ist bei der Kalkulation des Angebotes zu berücksichtigen.
Vor Beginn der Arbeiten erfolgt durch den SiGe- Koordinator eine Ersteinweisung auf der Basis des SiGe- Planes. Diese Einweisung ist zu bestätigen.

0.1.19.1 Zur Baustellenverordnung

Aus der Baustellenverordnung erwachsen sowohl dem AG als auch dem AN vielfältige Pflichten. Die Lektüre des Verordnungstextes wird empfohlen.

0.1.19.2 Zur Vorankündigung der Baumaßnahme

Für die Erstellung der Vorankündigung und Aufstellung des Sicherheits- und Gesundheitsplans (SiGe- Plans) durch den AG hat im Falle der Auftragserteilung der AN dem AG auf der Basis der Vertragsbedingungen unverzüglich benötigte Angaben vorzulegen.
Die sich hieraus ergebenden Aufwendungen des AN werden nicht gesondert vergütet. Dies ist bei der Kalkulation des Angebotes zu berücksichtigen.

0.1.19.3 Zur Bestellung des Sicherheits- und Gesundheitskoordinators

Die lt. den einschlägigen Bestimmungen dem AN obliegenden Verpflichtungen bzgl. der Einhaltung der Sicherheits- und Gesundheitsmaßnahmen bleiben von der Einschaltung des SiGe- Beauftragten seitens des AG unberührt. Der Sicherheits- und Gesundheits- Koordinator ist im Allgemeinen auf der Baustelle nicht weisungsbefugt. Im Sinne der Zielsetzung der Baustellenverordnung, einer Vermeidung der Gefährdung aller auf der Baustelle beschäftigten Personen bzw. aller für die Baumaßnahme arbeitenden Personen und Dritte, wird jedoch ein kooperatives Verhalten der Vertragspartner gewünscht und erwartet den Vorgaben des SiGeKo´s Folge zu leisten.
Bei Nichtbeachtung der Sicherheitsvorschriften ist sowohl der Vertreter: inn des Bauherren: inn, der Objektüberwacher: inn, als auch der SiGeKo jederzeit berechtigt die Baustelle stillzulegen.

0.1.19.4 Dokumentationen

Gem. BGV A1/DGUV Vorschrift 1" Grundsätze der Prävention", hat der Unternehmer die Arbeitsbedingungen seiner Mitarbeiter zu beurteilen und entsprechende Maßnahmen zur Verringerung oder Ausschaltung des Gefährdungspotentials zu planen.
Sowohl die Gefährdungsbeurteilung, als auch die Maßnahmenplanung sind entsprechend zu dokumentieren. Die Dokumentationen sind dem SiGe- Koordinator vor Baubeginn zur Kenntnis zu geben.

Auflistung an der Baumaßnahme tätigen Unternehmer, auch Nachunternehmer einschl. Benennung der entsprechenden Berufsgenossenschaft und Mitgliedsnummer.

Benennung des Verantwortlichen (Bauleiter, Polier etc.) des Unternehmen auf der Baustelle einschl. Telefonnummer.

Benennung der Sicherheitsverantwortlichen des Unternehmen auf der Baustelle einschl. Telefonnummer.

Benennung der Ersthelfer des Unternehmen auf der Baustelle einschl. Telefonnummer.

0.1.20 Besondere Anordnungen, Vorschriften und Maßnahmen der Eigentümer (oder der anderen Weisungsberechtigten) von Leitungen, Kabeln, Dränen, Kanälen, Straßen, Wegen, Gewässern, Gleisen, Zäunen und dergleichen im Bereich der Baustelle

Siehe 0.1.16

0.1.21 Art und Umfang von Schadstoffbelastungen z.B. des Bodens, der Gewässer der Luft, der Stoffe und Bauteile; vorliegende Fachgutachten oder dergleichen

Eine Schadstoffsanierung erfolgte im Vorfeld bei den Abbruch und Rückbaumaßnahmen.

0.1.22 Art und Zeit der vom Auftraggeber veranlassten Vorarbeiten

Folgende Vorarbeiten werden durch den AG im Vorfeld der Baumaßnahme durchgeführt:
Siehe Maßnahmenbeschreibung.

0.1.23 Arbeiten anderer Unternehmer auf der Baustelle

Die Abstimmung, Kooperation und Koordination mit den Fremdunternehmen ist seitens des AN zu berücksichtigen. Dies gilt für die gesamte Bauzeit und Baumaßnahme. Es werden zeitgleich immer mehrere Auftragnehmer auf der Baustelle tätig sein.
Es sind vielfältige, zeitlich und sachlich von einander abhängige Arbeiten und Leistungen durch die beteiligten Auftragnehmer und Gewerke entsprechend der Bauablaufplanung zu erbringen. Zur Erstellung des Werkes wird von allen Auftragnehmern eine gedeihliche Zusammenarbeit erwartet.
Notwendige Vorarbeiten und Leistungen sind termingerecht in den zugewiesenen Fristen auszuführen und fertigzustellen, um nicht behindernd in Folgegewerke und den gesamten Baustellenablauf einzugreifen.

Außenanlagen der Gebäuden:
Im Bereich der Gebäude sollen vsl. noch während der Fertigstellung der Gebäude die Arbeiten an den Außenanlagen begonnen werden. Schnittstelle zu Außenanlagenarbeiten liegen unmittelbar außerhalb des Gebäudes. So zählt z.B. die Noppenschutzbahn des Spritzschutzstreifens bereits zur Leistung eines anderen Unternehmers.

Außenanlagen Parkplatzbereich:
Die Außenanlagen im Bereich der neu geplanten Parkplätze/Wendehammer sind nicht im Leistungsumfang des AN. Diese werden durch einen anderen Unternehmer hergestellt. Die Arbeiten laufen gleichzeitig zu den Außenanlagen der Gebäude. Eine Abstimmung mit dem dort arbeitendem Unternehmen ist notwendig und einzuplanen.

Die Medienverlegung Trafo erfolgt parallel mit den Erd- Mauer- und Betonarbeiten.

Die Dacharbeiten laufen parallel mit den Abbruch und Rückbauarbeiten, Zimmer und Holzbauarbeiten, Gerüstarbeiten, Erd- Mauer- und Betonarbeiten, Heizung, Lüftung, Sanitär und Elektroarbeiten, Schwimmbad Hubbodentechnik, Schwimmbad Badewassertechnik, Schwimmbad Lüftungstechnik und Vorgehängte Hinterlüftete Fassade Arbeiten u.w..

Unterbrechungen bei der Ausführung der Leistungen des AN durch alle vor genannten Arbeiten sind seitens des AN zu dulden und berechtigen nicht zur Verlängerung der vereinbarten Ausführungsfristen. Die Gleichzeitigkeit der auszuführenden Arbeiten geschieht zur Einhaltung der Fertigstellungstermine.

## Anlagenverzeichnis
Anlagenverzeichnis

Nr. 1: Baustelleninformationen
 a) FSH A LP-500
 b) FSH A LP-BE-BA1-250

Nr. 2 Gutachten
 a) Brandschutzkonzept
 2-22-0065 - BS03 - Übersicht auf Vermesserplan 2024-08-19
 2-23-0065 - BS01-KG
 2-23-0065 - BS02a-EG
 2025-01-03 BSK Sanierung+Erweiterung Karl-Brauckmann-Schule_Howi_mit Austauschseiten
 Anlage 1 Brandfallmatrix

 b) Energiebilanzierung
 E23-022 Gesamtbilanzierung-A
 E23-022 Bericht instationaere Simulation Attika
 E23-022 Bericht thermische Simulation
 E23-022_LPH4_GEG-Nachweis-Bauteilnachweis
 E23-022_LPH4_GEG-Nachweis-Erweiterung

 c) Schallschutznachweis
 E23-022_LPH4_Schallschutznachweis

Nr. 3: Architektenpläne
 a) Grundrisse:
 FSH A GR-GEB.A-KK.GRÜ.KG-50
 FSH A GR-GEB.A 01-EG-50
 FSH A GR-GEB.A 01-OL.DA-50
 FSH A GR-GEB.A 02-EG-50
 FSH A GR-GEB.A 02-OL.DA-50
 FSH A GR-GEB.A 03-EG-50
 FSH A GR-GEB.A 01-DS-A 50
 FSH A GR-GEB.A 02-DS-A50

 b) Schnitte:
 FSH A SC-GEB.A 01-50
 FSH A SC-GEB.A 02-50
 FSH A SC-GEB.A 03-50
 FSH A SC-GEB.A 04-50
 FSH A SC-GEB.A 05-50
 FSH A SC-GEB.A 06-50
 FSH A SC-GEB.A Schwimmhalle-50
 FSH A SC-GEB.A Turnhalle-50

 c) Ansichten:
 FSH A AN-GEB.A 01-50
 FSH A AN-GEB.A 02-50
 FSH A AN-GEB.A 03-50
 FSH A AN-GEB.A Innenhof-50
 FSH A AN-GEB.A Klassen-50
 FSH A AN-GEB.A Mensa-50
 FSH A AN-GEB.A Schwimmhalle-50
 FSH A AN-GEB.A Turnhalle-50
 FSH A AN-GEB.A Verwaltung-50

 d) Fassadenschnitte:
 FSH A FAS-GEB.A FLU_ KLA-20
 FSH A FAS-GEB.A Flur-20
 FSH A FAS-GEB.A Förderraum 02-Außenwand-20
 FSH A FAS-GEB.A Forum-20
 FSH A FAS-GEB.A Innenhof_ Wickelraum 20
 FSH A FAS-GEB.A Klassen-20
 FSH A FAS-GEB.A Mensa_ First-20
 FSH A FAS-GEB.A Mensa_ Giebel+Ortgang
 FSH A FAS-GEB.A Mensa_ Traufe-20
 FSH A FAS-GEB.A Sanierung_Verwaltung + Flur Umkleiden-20

 d) Bodenaufbauten:
 FSH A BT-1
 FSH A BT-2 Forum

Nr. 4 Produktdatenblatt
 Anlage 1 DA Vergabewesen - Produktblatt zum Leistungsverzeichnis

## Bauzeiten
Bauzeiten - Terminplanung

Arbeitsbeginn: gemäß Formblatt VHB 214.

Die genannten Zeiträume in ihrem Umfang sind bindend und werden Vertragsbestandteil.

Die jeweiligen Arbeitsabläufe werden mit der Objektüberwachung abgestimmt.

Ein technisches Aufklärungsgespräch mit dem Bieter findet nach Vereinbarung mit dem AG statt.

## 02 Angaben zur Ausführung
Baubeschreibung VOB Teil C
Allgemeine Technische Vertragsbedingungen
für Bauleistungen (ATV)

Allgemeine Regelungen für Bauarbeiten jeder Art nach DIN 18299
Hinweis:
Die Ordnungsziffern der nachfolgenden Punkte entsprechen der VOB C, DIN 18299

02 Angaben zur Ausführung

Die gemäß vorliegendem Leistungsverzeichnis vom Auftragnehmer zu erbringenden Leistungen gliedern sich wie folgt:

Titel 00 - Allgemein
Titel 01 - Bauteil A
Titel 02 - Sporthalle
Titel 03 - Schwimmbad
Titel 04 - Stundenlohnarbeiten

Die Lieferung und Montage aller für die Leistung notwendigen Maschinen, Geräte einschl. Vorhaltung sowie Transport und Abladen von und zur Montagestelle sind einzukalkulieren. Dies gilt ebenfalls für alle erforderlichen Materialien.
Sämtliche Genehmigungen und Gebühren, die zur Leistungserbringung des AN erforderlich sind, sind einzukalkulieren.
Vorschriften
Alle Arbeiten sind entsprechend:
der Vergabe- und Vertragsordnung für Bauleistungen
- VOB Teil B und Teil C,
- den Deutschen Normen DIN,
- den europäischen Normen EN,
- sowie gem. den geltenden Vorschriften und technischen Regelwerken,
- den einschlägigen anerkannten Regeln der Technik,
- den Hersteller-Verarbeitungsrichtlinien
jeweils in der neuesten und gültigen Fassung auszuführen.

Baustelleneinrichtung
Die Baustelleneinrichtung für die Ausführung der eigenen Leistungen ist in die Einheitspreise einzukalkulieren.
Alle Kosten für das Aufstellen, Vorhalten, Abbauen und Betreiben von, Kränen / Autokränen (falls durch den AN geplant), ist in die Einheitspreise mit einzukalkulieren, wo nicht gesondert in Positionen erfasst.
Folgende Leistungen werden bauseits durch den Auftraggeber oder andere AN erbracht:
- Baustrom- und Bauwasserversorgung
- Bau-WCs
- Bauzaunabgrenzungen und Beschilderungen

Auskunft Ortsbesichtigung
Eine Gebäudebesichtigung der Baustelle ist empfehlenswert. Es wird dem Bieter empfohlen sich vor Abgabe des Angebotes mit der Örtlichkeit und der Planung vertraut zu machen.
Für die Besichtigung ist eine Terminanfrage über die Vergabeplattform zu stellen. Zur Startzeit des vergebenen Termines ist eine Anmeldung am Sekretariat der Karl-Brauckmann-Schule erforderlich.

Termine
Es gelten die in den Vergabeunterlagen genannten Ausführungstermine.
Die Termine sind unmittelbar (14 Tage) nach Auftragserteilung seitens des Auftragnehmers im Rahmen der vertraglichen Leistungen zu detaillieren und dem AG vor Beginn der Arbeiten zur Prüfung und Genehmigung schriftlich vorzulegen. (siehe auch besondere Vertragsbedingungen FB 214)

Arbeitszeiten
 Montag bis Freitag:  7.00 bis 17.00 Uhr
 Samstag:  7.00 bis 17.00 Uhr
 Arbeiten an Samstagen sind mit der Objektüberwacher: inn abzustimmen.

Nicht Anlieferungszeiten
 Montag bis Freitag:  8.00 bis 9.00 Uhr
 Montag bis Donnerstag: 15.00 bis 16.15 Uhr
 Freitag  12.00 bis 13.00 Uhr

Planunterlagen:
Nach Auftragsvergabe erhält der Auftragnehmer die erforderlichen Planunterlagen für die Ausführung seiner Leistungen als PDF Datei im Dateiformat. Der AN erhält dazu einen Zugriff auf die Datenaustausch Plattform PLANFRED, auf die aktuelle Planunterlagen verwaltet und zur Verfügung gestellt werden.

Sauberkeit der Baustelle
Die Arbeitsflächen und -bereiche sind täglich von Verpackungsmaterial, Restmaterial, Müll u.ä. zu räumen, zu reinigen und zu entsorgen. Nach Abschluss der Arbeiten sind alle betroffenen Arbeits und angrenzende Bodenflächen, sowie verschmutzte Bauteile vollständig und ohne Beschädigungen zu reinigen.
Verunreinigungen sind zu vermeiden bzw. vom verursachenden Auftragnehmer und dessen Lieferanten unverzüglich und ohne besondere Aufforderung wieder zu beseitigen.
Kommt der Verursacher/der Auftragnehmer dieser sofortigen Reinigungsverpflichtung trotz einer
zusätzlichen Aufforderung nicht nach, so werden die erforderlichen Arbeiten kostenpflichtig von Dritten
erledigt.

Dokumentation
Nach Abschluss der Leistungen hat der Auftragnehmer eine Unternehmererklärung für die fachgerechte Ausführung vorzulegen.
Die vom Bieter angebotenen Produkte und Materialien bedürfen einer Bestätigung ihrer Übereinstimmung mit den technischen Regeln der Muster Verwaltungsvorschrift Technische Baubestimmungen (MVV TB), den allgemeinen bauaufsichtlichen Zulassungen, oder den Zustimmungen im Einzelfall.
Der Auftragnehmer liefert die erforderlichen Dokumentationen der von Ihm ausgeführten Leistungen in Form von:

- Werkplanung /Montageplanung im PDF- und dwg-Format, soweit erforderlich
- Prüfzeugnisse/Nachweise sämtlicher Materialien und Oberflächen/Korrosionsschutzmaßnahmen etc.
- sämtliche ggf. erforderlichen zusätzlichen statischen Nachweise
- ggf. erteilte Zustimmungen im Einzelfall/Zulassungen
- Dokumentation der Tragfähigkeitsnachweise
- Fachbauleiter- und Fachunternehmererklärung
- Mengenermittlung
- Aufmaßpläne
- Teileliste
- Bezugsquelle sämtlicher Materialien
- Zulassung und Nachweis inkl. der Befestigungsmittel
- Zulassung Absturzsicherung
- Konformitätserklärung
- Datenblätter inkl. aller An- und verbauten Bauteilen
- Nachweis der systemgebundenen Abdichtungssysteme
- Statische Berechnungen
- Wartungsbeschreibung
- Reinigungbeschreibung

übersichtlich geordnet auf Datenträger im pdf/dwg Format. Spätestens 3 Wochen vor Schlussabnahme ist die Dokumentation vollständig vorzulegen. Die Dokumentation ist Voraussetzung für das Stellen der Schlussrechnung.

Sonstiges
Die Ausführung erfolgt abschnittsweise je Gebäudeteil A-B-C.
Rechtzeitig vor Ausführungsbeginn hat der Auftragnehmer die Vorleistungen eigenverantwortlich zu prüfen.
Bei Anstrichen und Beschichtungen auf Bodenflächen hat der Auftragnehmer ggf. die Restfeuchte und
Haftzugfestigkeit der Estrichflächen mit einem geeigneten und zugelassenen Messverfahren
(z.B. CM Messung) zu prüfen.

Vor der Materialbestellung und dem Ausführungsbeginn sind Musterplatten vorzulegen bzw. bei Bedarf Musterflächen anzulegen, woraufhin die endgültige Materialbestellung festgelegt wird.

Vor Ausführungsbeginn sind alle Detailpunkte Arbeitsschritte und der Arbeitsablauf mit der Objektüberwachung abzuklären und falls notwendig, in Detailskizzen darzustellen.

Ferner ist der Auftragnehmer verpflichtet die Leistungen der Vorgewerke für die mangelfreie Ausführung der ausgeschriebenen Leistungen hin zu prüfen und rechtzeitig vor Ausführungsbeginn seine Bedenken anzumelden.

"Eigene" Liefer- und Geschäftsbedingungen des AN finden keine Anwendung.

0.2.1 Vorgesehene Arbeitsabschnitte, Arbeitsunterbrechungen und Arbeitsbeschränkungen nach Art, Ort und Zeit sowie Abhängigkeit von Leistungen anderer

Es sind Abstimmungen des AN mit den Arbeiten der anderen AN und dem Nutzer notwendig.
Grundsätzlich sind keine Unterbrechungen vorgesehen und die Ausführung der einzelnen Gebäudeteile sollen in einem Zuge durchgeführt werden. Die Abstimmung, Kooperation und Koordination mit den Fremdunternehmen ist seitens des AN zu berücksichtigen.

Die Erstellung der Außenanlagen soll nach Fertigstellung der Außenhülle der Gebäude stattfinden.
Die Baustraßen und Kranstandplätze des AN sind deshalb sobald wie möglich durch den AN zurückzubauen.

Die Montage in mehreren Arbeitsgängen mit Unterbrechung, auch über der in der VOB/C als Nebenleistung beschriebene Leistung hinausgehende, ist in die entsprechende EP´s einzukalkulieren.

Die ausgeschriebenen Leistungen/Arbeiten sind abschnittsweise auf Anweisung des Vertreters des AG der
Objektüberwachung in Zusammenarbeit und nach/in gemeinsamer Abstimmung mit den anderen Gewerken auszuführen und erfolgen ggf. nicht zeitgleich. Der AN hat keinen Anspruch auf die gleichzeitige Ausführung der Arbeiten. Die Ausführung der parallel laufenden Gewerke und damit eventuell
aufkommende Störungen und Unterbrechungen der Leistungsausführung berechtigen nicht zu
Nachforderungen.

0.2.2 Besondere Erschwernisse während der Ausführung z.B. Arbeiten in Räumen, in denen der Betrieb weiterläuft, Arbeiten im Bereich von Verkehrswegen oder bei außergewöhnlichen äußeren Einflüssen

In den benachbarten Gebäuden der Schule ist während der gesamten Zeit der Baumaßnahme Schulbetrieb.
Die Ausführung der Leistungen ist deshalb so zu organisieren und auszuführen, dass unnötige Lärmbelästigungen vermieden werden.

0.2.3 Vorgaben, die sich aus dem SiGe-Plan gemäß Baustellenverordnung ergeben

Siehe SiGe-Plan

0.2.4 Art und Umfang von Leistungen zur Unfallverhütung und zum Gesundheitsschutz für Mitarbeiter anderer Unternehmen z.B. trittsichere Abdeckungen

- entfällt -

0.2.5. Besondere Anforderungen für Arbeiten in kontaminierten Bereichen, ggf. besondere Anordnungen für Schutz- und Sicherheitsmaßnahmen

- entfällt -

0.2.6 Besondere Anforderungen an die Baustelleneinrichtung und Entsorgungseinrichtungen z.B. Behälter für die getrennte Erfassung

Dem Auftragnehmer werden zur Baustelleneinrichtung und zu Lagerzwecken Flächen gem. BE- Plan im  begrenzt und im geringem Umfang überlassen. Nach Inanspruchnahme sind die Flächen in einem sauberen, einwandfreien und unbeschädigtem Zustand zu versetzen. Die Baustelleneinrichtungen für die Leistungen des Auftragnehmers sind mit der Objektüberwachung: inn abzustimmen.

Die Entsorgung soll möglichst sortenrein erfolgen. Entsprechende Behälter für eine getrennte Erfassung sind seitens des AN einzuplanen.
Siehe auch Punkt 0.1.11 und 0.1.12.

0.2.7 Besondere Anforderungen an das Auf- und Abbauen sowie Vorhalten von Gerüsten

Folgende Leistungen wird bauseits durch den Auftraggeber oder andere AN erbracht:
- Umlaufendes Arbeitsgerüst/Schutzgerüst LK 3, W 06.
Ausgenommen hiervon sind die Abbruch- und Rückbauarbeiten, Erd, Mauer, Beton- und Abbrucharbeiten.
Im Innenbereich wird bauseitig kein Gerüst gestellt. Hierfür sind vom Auftragnehmer alle Arbeits- und Schutzgerüste, Fahrbare Gerüste, Traggerüste u.w., auch Gerüste für die zu bearbeitende oder zu bekleidende Fläche höher als 3,50 m über der Standfläche des hierfür erforderlichen Gerüstes, sowie die persönlichen Schutzmaßnahmen mit in die Einheitspreise einzukalkulieren.

0.2.8 Mitbenutzung fremder Gerüste, Hebezeuge, Aufzüge, Aufenthalts- und Lagerräume, Einrichtungen und dergleichen durch den Auftragnehmer

Aufenthaltsräume für die Mitarbeiter des Auftragnehmers und Lagerräume können vom Auftraggeber nicht zur Verfügung gestellt werden. Der Auftragnehmer hat hierfür im Rahmen seiner Baustelleneinrichtung selbst zu sorgen. Die Kosten dafür sind in die Leistungsposition Baustelleneinrichtung einzukalkulieren.
Die Baustelle sowie die Arbeits - und Lagerplätze sind in einem sauberen, ordentlichen und verkehrssicheren Zustand zu halten und täglich am Ende der Arbeitsschichten aufzuräumen.

Der AG stellt für die am Bau beschäftigten Handwerker einen Sanitärcontainer (nach Geschlechtern getrennt mit Toiletten, Urinalen und Handwaschbecken) auf und hält diese für die Dauer der Ausführung der Gesamtmaßnahme bis zu deren Fertigstellung vor.
Die jeweilige übliche Benutzung ist allen Unternehmen kostenfrei gestattet. Es wird ein reinlicher und pfleglicher Umgang mit den Toilettenanlagen erwartet. Der Auftraggeber behält sich vor, die durch unsachgemäße Benutzung entstehenden Mehrkosten für Reinigung und Reparaturen nach dem Verursacherprinzip in Rechnung zu stellen.
Siehe auch Punkt 0.1.8

0.2.9 Wie lange, für welche Arbeiten und ggf. für welche Beanspruchung der Auftragnehmer seine Gerüste, Hebezeuge, Aufzüge, Aufenthalts- und Lagerräume, Einrichtungen und dergleichen für andere Unternehmer vorzuhalten hat

- entfällt -

0.2.10 Verwendung oder Mitverwendung von wiederaufbereiteten (Recycling-) Stoffen

- entfällt -

0.2.11 Anforderungen an wiederaufbereitete (Recycling-) Stoffe und an nicht genormte Stoffe und Bauteile

Es dürfen nur Bauprodukte, Bauarten, Bausätze und Systeme ausgeführt werden, deren Verwendbarkeit entsprechend den gesetzlichen Vorschriften nachgewiesen ist (Muster Verwaltungsvorschrift Technische Baubestimmungen (MVV TB)). Der AN hat dem AG den Nachweis der Überwachung (Güteüberwachung) der zu liefernden Stoffe und Bauteile entsprechend den DIN Normen zu erbringen. Diese Forderung gilt für alle nicht genormten Stoffe und Bauteile als erfüllt, wenn eine allgemeine bauliche Zulassung bzw. ein bauaufsichtliches Prüfzeugnis einer anerkannten Prüfstelle vorliegt. Nur im Ausnahmefall: Zustimmung im Einzelfall der Obersten Baubehörde (ZiE)
Die Kosten einer Baustoffprüfung, die zum Nachweis der Güteeignung und Zusammensetzung der vom AN gelieferten Stoffe durchzuführen sind, trägt der AN.

0.2.12 Besondere Anforderungen an Art, Güte und Umweltverträglichkeit der Stoffe und Bauteile, auch z.B. an die schnelle biologische Abbaubarkeit von Hilfsstoffen

Die Verwendung von Stoffen, Gemischen und Erzeugnissen, die aufgrund ihrer stofflichen Eigenschaften oder Rezepturbestandteile während Ihrer Verarbeitung auf der Baustelle oder durch längerfristige Bewitterung (Außenbauteile) ein Risikopotenzial für die Umweltmedien Grundwasser, Oberflächenwasser, Boden und Außenluft darstellen, sind zu vermeiden.

0.2.13 Art und Umfang der vom Auftraggeber verlangten Eignungs- und Gütenachweise

Güteüberwachung:
Eigenüberwachung durch werkseitige Fertigungskontrolle und Fremdüberwachung sind nachzuweisen.

Nachweis Hölzer / Holzprodukte:
Als Nachweis für Hölzer und Holzprodukte werden gemäß dem Gemeinsamen Erlass zur Beschaffung von Holzprodukten - folgende Zertifikate für die Nachweisführung gefordert:
Alle zu verwendenden Hölzer müssen nach FSC, PEFC zertifiziert sein, einschl. Übereinstimmungsbescheinigungen oder vergleichbare Zertifikate oder sie müssen die für das jeweilige Herkunftsland geltenden Kriterien des FSC oder PEFC einzeln erfüllen.
Es dürfen keine unkontrolliert gewonnenen Hölzer aus tropischen, subtropischen oder borealen Forsten verwendet werden.

0.2.14 Unter welchen Bedingungen auf der Baustelle gewonnene Stoffe verwendet werden dürfen oder müssen oder einer anderen Verwertung zuzuführen sind

- entfällt -

0.2.15 Art, Zusammensetzung und Menge der aus dem Bereich des Auftraggebers zu entsorgenden Böden, Stoffe und Bauteile; Art der Verwertung oder bei Abfall die Entsorgungsanlage, Anforderungen an die Nachweise über Transporte, Entsorgung und die vom AG zu tragenden Entsorgungskosten.

Die Baustelleneinrichtung und Bauausführung haben den Anforderungen des Kreislaufwirtschaftsgesetz zu genügen. Ziel ist die Schonung der natürlichen Ressourcen, der Vermeidung von Abfällen, weitestgehender und möglichst hochwertiger, ordnungsgemäßer und schadloser Verwertung unvermeidbarer Abfälle, sowie der umweltverträglichen Beseitigung von nicht verwertbaren Abfällen.
Nachunternehmer sind hierzu vertraglich zu verpflichten, bei Verstößen gilt das Verursacherprinzip. Die Baustoffabfälle sind sortenrein zu trennen.
Es ist insbesondere darauf zu achten, dass für Sonderabfälle die fachgerechte Entsorgung nachgewiesen wird, sowie Paletten und Umverpackungen an die Lieferanten zurückgegeben werden.
Siehe auch 0.1.11, 0.1.12 und 0.2.4.

0.2.16 Art, Anzahl, Menge oder Masse der Stoffe und Bauteile, die vom Auftraggeber beigestellt werden sowie Art, genaue Bezeichnung des Ortes und Zeit ihrer Übergabe

- entfällt -

0.2.17 In welchem Umfang der Auftraggeber Abladen, Lagern und Transport von Stoffen und Bauteilen übernimmt oder dafür dem AN Geräte oder Arbeitskräfte zur Verfügung stellt.

- entfällt -

0.2.18 Leistungen für andere Unternehmer

- entfällt -

0.2.19 Mitwirken beim Einstellen von Anlagenteilen und bei der Inbetriebnahme von Anlagen in Zusammenwirken mit anderen Beteiligten, z.B. mit dem Auftragnehmer für die Gebäudeautomation

Die betriebstechnischen Anlagen sind in Zusammenarbeit mit der örtlichen Objektüberwachung abzustimmen und die Inbetriebnahme gemeinsam mit dieser durchzuführen.

0.2.20 Benutzung von Teilen der Leistung vor der Abnahme

- entfällt -

0.2.21 Übertragung der Wartung während der Dauer der Verjährungsfrist für die Gewährleistungsansprüche für maschinelle und elektrotechnische/elektronische Anlagen oder Teile davon, bei denen die Wartung Einfluss auf die Sicherheit und die Funktionsfähigkeit hat, durch einen besonderen Wartungsvertrag

Siehe separate LV Position.

0.2.22 Abrechnung nach bestimmten Zeichnungen und Tabellen

Die Abrechnung erfolgt nach VOB. Die Abrechnung hat grundsätzlich nach Plan zu erfolgen. Bei Leistungen, welche nach Aufmaß abgerechnet werden müssen, müssen die Aufmaßzettel min. folgende Angaben enthalten:
- Bezeichnung der Baustelle, Gewerk und Auftragnehmer
- Datum des Aufmaßes
- Laufende Nummer des Aufmaßezettels
- Nummer der aufgemessenen Position gem. LV
- Bezeichnung der aufgemessenen Position
- Unterschrift von Unternehmer: inn oder dessen Vertreter und Architekt: inn / Objektüberwacher: inn mit denen das gemeinsame
 Aufmaß anerkannt wird.
- Die Abrechnungsunterlagen (Aufmaße, Skizzen, Abrechnungspläne sind den Rechnungen 1 - fach
 beizufügen.
- Die Rechungen sind elektronisch an folgende Bauherrn:in Adresse zu richten:
 rechnungen@kreis-unna.de
- Zeitgleich sind die Rechnungen elektronisch an die Objektüberwacher: inn zu versenden.
 Die weitere elektronische Verteilung wird während der Ausführung bekannt gegeben.
- Die Rechnungsanschrift lautet: Kreis Unna, FB Bauen, Friedrich-Ebert-Str. 17, 59425 Unna
- Die Personen, welche die Objektüberwachung vor Ort für Hochbau, Versorgungs- und Elektrotechnik u.w.
 durchführen, werden namentlich benannt und dem AN bekannt gegeben.

## 014 Bodenbelagarbeiten Betonwerkstein

### Titel 00 Baustelleneinrichtung

*Hinweis: TS Technische Spezifikationen, Baustelleneinrichtung*
1. Maßgebende technische Vorschriften
U. a. wird auf folgende Regeln und Bestimmungen besonders hingewiesen:
DIN 18451 Gerüste;
UVV Unfallverhütungsvorschriften der VBG ArbStättV;
BG - Vorschriften;
VBG-Vorschriften,
Arbeitsmedizinische Vorsorge.

Für Baustellen gelten auch die allgemeinen Vorschriften und die Bestimmungen über die Errichtung und den Betrieb der Arbeitsstätten (§§ 1 - 4 und 52 bis 55 ArbStättV).

2. Lagerflächen, Flächen für die Baustelleneinrichtung
Auf dem Grundstück stehen nur eingeschränkte Flächen für die Baustelleneinrichtung zur Verfügung, siehe Lageplan.

Zur reibungslosen Durchführung der Arbeiten ist auf der Baustelle eine klare und angemessene Verteilung der Freiflächen erforderlich.
Alle Materialbuden, Baustofflager, Arbeitsplätze, WC- und Waschcontainer und Tagesunterkünfte dürfen nur nach einem von der Objektüberwachung genehmigten Einrichtungsplan errichtet werden.
Nicht genehmigte Belegungen sind auf Verlangen sofort und ohne Entschädigung zu räumen.
Bei befristeten Platzanweisungen hat die Objektüberwachung das Recht, falls es der Baufortschritt erfordert, Räumung zu verlangen. Schlafunterkünfte dürfen auf dem Gelände nicht eingerichtet werden.
Die Zu- und Abfahrten sind in sauberem Zustand zu halten und dürfen nicht als Lagerplatz verwendet werden.

Zur Anlieferung, bzw. Entsorgung notwendige Sperrungen von Straßenflächen sind min. 2 Tage vor der Ausführung der Bauleitung des AGs anzukündigen.

3. Bauschutt und Abfälle
Bauschutt und alle sonstigen Abfälle dürfen auf der Baustelle weder gestapelt noch verfüllt werden. Sie sind sofort nach Beendigung der jeweiligen Arbeit aus dem Gebäude und von
dem Gelände zu entfernen, siehe auch VOB Teil C, DIN 18299, Punkt 4.1.11.

Während der gesamten Bauzeit sind Schuttcontainer in ausreichender Zahl aufzustellen und nach Erfordernis abzufahren. Container mit brennbaren Abfällen müssen einen hinreichenden Abstand zu Gebäuden haben. Einzelheiten sind mit der Bauleitung des AG jeweils abzustimmen.

4. Baustelleneinrichtung
Die Baustelleneinrichtung besteht aus An- und Abtransport, Montage und Vorhaltung aller im weiteren beschriebenen Baustelleneinrichtungsmaßnahmen.

Sämtliche gesetzlichen, baupolizeilichen und berufsgenossenschaftlichen Vorschriften sind bei der Errichtung und dem Abbau der Bautelleneinrichtung einzuhalten.

Sämtliche Anschluss-, Genehmigungs- und sonstigen Gebühren sind in den jeweiligen Positionen zu berücksichtigen soweit diese für die Leistungserbringung erforderlich sind. Der AN ist für die termingerechte Einholung der Genehmigungen, Straßensperren, etc. verantwortlich.

Die gesamte Baustelleneinrichtung ist während der Bauzeit zu unterhalten und nach Fertigstellung der Baumaßnahme auf Abruf der Bauleitung zu beseitigen.
Geländeflächen, auf denen sich Baustelleneinrichtungen befunden haben, sind in den Zustand wie vorgefunden wieder herzustellen. Befestigungen jedweder Art, Einbauten etc. sind zu beseitigen, Schutt von Lager- und Arbeitsplätzen ist rest- und rückstandslos abzuräumen und abzufahren.

5. Baustelleneinrichtungsplan
Spätestens 2 Wochen vor Beginn der Baumaßnahme hat der AN seinen Bedarf für Baustelleneinrichtungsflächen mit dem Architekturbüro abzustimmen.

6. Straßen, Baustellenverkehr
Straßen und Baustelle sind von Schutt und Schmutz sauber zu halten.

Der Baustellenverkehr (insbesondere Ein- und Ausfahrten) muss, soweit er in der Obhut des ANs liegt, unter Beachtung der Straßenverkehrsvorschriften einwandfrei geregelt werden.

Für die Sicherung an Zu- und Ausfahrten über öffentliche Flächen gelten die Straßenverkehrsordnung, die behördlichen Auflagen, die UVV Bauarbeiten und die Richtlinien für die Sicherung von Arbeitsstellen an Straßen (RSA) - einschließlich erforderliche Absperrungen sowie Betreiben und Instandhalten der verkehrslenkenden und verkehrssichernden Maßnahmen im Bereich der Baustelle und der Baustellenausfahrt.

7. Baulärm / Erschütterungen
Der AN hat dafür zu sorgen, dass alle Geräusche verhindert werden, die vermeidbar sind.
Er muss ferner Vorkehrungen treffen, um die Ausbreitung unvermeidbarer Geräusche auf ein Mindestmaß zu beschränken. Es sind die Grenzwerte und Vorgaben der AVV Baulärm und des Bundesimmissonschutzgesetzes einzuhalten.

Es sind alle gesetzlichen Bestimmungen zu beachten.

Zu beachten sind weiterhin, unter anderem, die behördlichen Auflagen über den Einsatz von Geräten und Maschinen mit dem Umweltzeichen "blauer Engel, weil lärmarm", gemäß RAL ZU 53, sowie die 32. Verordnung zur Durchführung des BlmSchG.

Hinweis:
Laute Musik ist auf der Baustelle untersagt! Sämtliche Arbeiten sind mit größtmöglicher Rücksicht auf die Anwohner und auf den Betrieb der Grundschule durchzuführen.

8. Baustellensicherheit und Verkehrssicherung
Für die durchzuführende Baumaßnahme ist von einem durch den Bauherrn gesondert beauftragten SiGe-Koordinator ein SiGe-Plan gemäß Baustellenverordnung erstellt worden. Zu den Aufgaben des ANs im Rahmen der Vertragserfüllung gehören das Einlesen in den Inhalt des SiGe-Planes.
Diesem SiGe-Koordinator und seinen Mitarbeitern, die zum Vertragsabschluss noch namentlich benannt werden, ist in allen Fragen der Sicherheit, Ordnung und Unfallverhütung Folge zu leisten.
Die Beauftragung Dritter zur Durchführung dieser Leistung entbindet den AN nicht von seiner umfassenden Eigenverantwortung in diesem Bereich.

Der AN hat die Sicherungsbelange auf und im Umfeld der Baustelle zu koordinieren und zu überwachen.
Gegenüber dem AG ist darüber hinaus, eine Fachkraft für Arbeitssicherheit und dessen Vertreter für Sicherheitsfragen und Unfallverhütung zu benennen, eine entsprechende Qualifikation zur Ausübung dieser Verantwortung ist nachzuweisen. Jeder Personalwechsel ist dem AG unverzüglich schriftlich anzuzeigen.

In diesem Zusammenhang obliegt dem AN für die Dauer der Bauzeit (bis zu der Fertigstellung seiner Leistung) die Verantwortung für die Herstellung und Überwachung aller sicherheitstechnischen Maßnahmen bzw. die Unfallverhütung.
Er hat daher zur ständigen Überprüfung und Kontrolle der Einhaltung der Sicherheit (z.B. der Schutzgerüste, Absturzsicherung) Personen zur Ausübung dieser Leistung abzurufen. Diese Kontrollen sind laufend durchzuführen und gegenüber dem AG zu dokumentieren.
Der AN ist zur umfassenden Kooperation mit dem SiGeKo des AG verpflichtet.

9. Traggerüste, Arbeits- und Schutzgerüste
Der AG stellt ein Fassadengerüst. Weitere Gerüste, die zur Erstellung der eigenen Leistung gem. der im folgenden beschriebenen Positionen erforderlich sind, gehören zur Leistung des AN.

- Ende TS Baustelleneinrichtung -

#### Bereich 00.01 Baustelleneinrichtung

**00.01.1 Baustelleneinrichtung**
*** Pauschalposition
Bauseitige Leistung:
- Fassaden- und Dachfanggerüst
- WC- und Waschcontainer Herren
- WC- und Waschgelegenheiten für Frauen befinden sich im Bestandsgebäude
- Bauwasser- und Baustromanschluss, Umlage siehe Angaben AG
- Bauzaun

Gebäudeabmessungen:
2-geschossiger Baukörper, einseitig konisch mit runden Gebäudeecken und gerundeten Ecken im Bereich der Eingänge
ca. 78,50m x 24,05m - 29,70m

Folgende Höhen sind zu beachten:

Raumhöhen
OKFF EG bis UK Abhangdecke OG = ca. 3,0m
OKFF OG bis UK Abhangdecke Flachdach = ca. 3,0m

Teil der Leistung ist:
Einrichten und Vorhalten von Baustelleneinrichtungen, die zur Erstellung der eigenen Leistungen über die gesamte Bauzeit des ANs notwendig sind,
sowie Räumen der Baustelle und Wiederherstellung des Geländes einschl. Entfernung von Verunreinigungen, mit folgenden, in den Angebotspreis einzurechnenden Leistungen unter Berücksichtigung der TVA und TS (Technische Spezifikationen Baustelleneinrichtung).

Die Wahl der zum Einsatz kommenden Maschinen obliegt dem AN. Alle damit verbundenen Kosten sind in der Position Baustelleneinrichtung einzukalkulieren.

Auf dem Baugrundstück befinden sich verschiedene Bäume, die zu schützen sind (der Schutz erfolgt bauseits). Die Baumgruppen sind im Übersichtsplan in der Anlage gekennzeichnet.

Bauseits werden keine WC-und Waschcontainer für Frauen gestellt. Frauen können die WCs und Waschgelegenheiten im bestehenden Schulgebäude benutzen.

- Bei Materiallieferungen, o. ä., mit großen Fahrzeugen, sind diese immer mit zwei Fahrer*innen zu steuern, bzw. zu beaufsichtigen.
Die Baustelleneinfahrt und -ausfahrt ist unübersichtlich und befindet sich in unmittelbarer Nähe des Zuwegs zur Schule, so dass jede Gefahr für das Schulpersonal und Schüler*innen auszuschließen ist!

- Alle Sicherungsmaßnahmen zum Personenschutz, PSA, hat der AN eigenverantwortlich für seine eigenen Leistungen in dieser Position einzukalkulieren,
z.B. Personensicherung, etc., gem. den Vorgaben des SiGeKos.

- Liefern, Aufstellen, Abbauen und Herrichten der erforderlichen Lager- und Arbeitsplätze, sowie Tagesunterkünfte,
ebenso gehört es zur Leistung des AN, die Aufstellflächen für die entsprechenden Arbeitsplätze und Maschinen eigenverantwortlich zu planen,
notwendige Aufenthaltsräume für den AN stehen bauseits nicht zur Verfügung.

- Lagerplätze im Außenbereich stehen nur beschränkt zur Verfügung. Grundsätzlich gilt das Prinzip, dass angelieferte Materialien sofort verbaut werden. In Abstimmung mit der örtlichen Bauleitung ist nur in Ausnahmefällen eine Zwischenlagerung von Materialien auf der Baustelle möglich.

- Erschwernisse infolge beengter Verhältnisse und Sauberhalten der Baustelle sind einzukalkulieren.

- Geräteeinsatz, wie z.B. Werkzeuge, Transport- und Hebemitteln, ggf. Hilfskonstruktionen, Abdeckungen, etc., sowie sonstige Betriebsmittel und das Umsetzen der Maschinen und Geräte zwischen den verschiedenen Arbeitsschritten.

- Arbeitsplatzbeleuchtung

- Sämtliche Verkehrssicherungen zur Ausführung der
eigenen Leistung, Gefahrbereiche bei Montagearbeiten
oder Anlieferungen sind abzusperren und zu kennzeichnen. Entstehen dadurch Behinderungen für andere Unternehmer oder Dritte, sind der Zeitraum der Absperrung sowie alternative Maßnahmen mit der Bauleitung festzulegen. Die Verkehrssicherungspflicht obliegt dem AN.

- Anmietung von Straßenland und sonstigen Flächen, wenn es zur Baustelleneinrichtung, bzw. zur Durchführung der Baumaßnahme notwendig wird, ist Sache des AN. Mietkosten, bzw. Genehmigungsgebühren für die Nutzung von öffentlichem Gelände sind in diesem Fall einzurechnen.

- Schutz der eigenen Leitungen zum Baustromverteiler und Bauwasseranschluss

- Der Auftragnehmer hat dafür Sorge zu tragen, dass der
Vorarbeiter auf der Baustelle per Mobiltelefon erreichbar
ist.

- Container oder sonstige Behältnisse für die eigene Schuttentsorgung

- Der AN hat die vorgeschriebenen Maßnahmen hinsichtlich der Hygienemaßnahmen im Umgang mit der COVID-19-Pandemie umzusetzen.

Zwei Wochen vor Baubeginn hat der AN seinen Platzbedarf für Zwecke der Baustelleneinrichtung der Bauleitung des AGs zur Genehmigung vorzulegen.

Vorhaltezeit: Bis zur Fertigstellung der eigenen Leistung
Menge: 1,000 psch

### Titel 01 Bauteil A

#### Bereich 01.01 Betonwerksteinarbeiten

*Hinweis: Technische Spezifikation Betonwerksteinarbeiten*
1. Allgemein
Grundsätzlich hat der AN vor Beginn der Bodenbelagsarbeiten alle Estrichflächen bezüglich Höhenlage, Ebenheit und Rissfreiheit nochmals zu prüfen, insbesondere die Anschlüsse an Einbauten, Türen etc. im Hinblick auf höhengerechte Anarbeitung.

1.1 Es sind die Herstellervorschriften der zur Anwendung kommenden Materialien und Produkte einzuhalten.

1.2 Abdichtung, Spachtelung, Kleber und Fugenmaterial müssen untereinander abgestimmt und verträglich sein.

1.3 Ausführungsunterlagen durch den AG
Dem AN werden die Planunterlagen in digitaler Form als pdf-Dateien zur Verfügung gestellt.
Alle Ausführungspläne müssen einen Freigabevermerk durch den Architekten haben. Die Verantwortung bei Arbeiten mit Plänen ohne Freigabe trägt der AN.

2. Qualitätsnachweis / Muster
Alle Stoffe müssen als Herstelleroriginal geliefert und verarbeitet werden.
Der AG behält sich bei Nichteinhaltung dieser Vorgaben vor, von den verwendeten Stoffen Proben zu entnehmen und auf Qualität und Eignung untersuchen zu lassen, die Kosten gehen zu Lasten des AN.
Auf Verlangen des AGs hat der Auftragnehmer Materialproben und Qualitätsnachweise vorzulegen.

3. Leistungsumfang
Lieferung der Materialien frei Baustelle, Transport auf der Baustelle und der Einbau sämtlicher Materialien als betriebsfertige Leistung. Die ausgeschriebenen Flächen sind die Fertigflächen.
Der Verschnittanteil hat der AN bei der Kalkulation zu berücksichtigen. Der Verschnittanteil wird nicht gesondert vergütet sondern ist in den Einheitspreis einzukalkulieren.

Musterflächen: 2 Musterflächen bis zu 1 m²

4. Planprüfung Maßgenauigkeit
Für die Maßgenauigkeit sind die einschlägigen DIN-Vorschriften Maßtoleranzen im Hochbau, jeweils in der letztgültigen Fassung maßgebend, sofern nichts anderes gefordert wird. Unstimmigkeiten sind vor der Ausführung der Arbeiten vom Auftragnehmer verantwortlich zu klären.

5. Ausführung

5.1 Das Verfugen hat so zu erfolgen, dass eine einwandfreie Verbindung des Fugenmörtels mit dem Verlegemörtel gewährleistet ist. Wird die Zugabe eines Mörtelzusatzmittels vorgeschrieben, sind die Verarbeitungsrichtlinien des Herstellers einzuhalten.

5.2 Die bauseitigen Estriche sind nach DIN 18202, Tabelle 3, Zeile 4. ausgeführt.
Für die Oberflächenebenheit gilt: Die zulässigen Abmaße nach DIN 18202, Tabelle 3, Zeile 7 bei Wänden dürfen nicht überschritten werden.
Im Bereich von Türen, Übergängen und Einbauteilen darf das Abmaß nicht mehr als plus/minus 1 mm, vom Meterriss aus gemessen, betragen. Hierfür erforderliche Ausgleichsspachtelungen bis zu 5 mm Stärke auf Einzelflächen sind mit dem Einheitspreisen abgegolten.

5.3 Elemente aus verschiedenen Chargen innerhalb einer zusammenhängenden Fläche sind grundsätzlich nicht zulässig. Ist es aus produkttechnischen Gründen unvermeidbar, dass leichte Struktur- und Farbunterschiede auftreten können, so ist der Auftraggeber vorher auf diesen Umstand hinzuweisen und um sein Einverständnis zu ersuchen.

5.4 Fugen
Das Herstellen von notwendigen Arbeits- und Dehnungsfugen hat der AN eigenverantwortlich zu planen und mit dem AG abzustimmen. Die Abstimmungen sind rechtzeitig vor Ausführung mit dem AG herbeizuführen.
Das Anlegen dieser Fugen ist vom AN in die Einheitspreise einzukalkulieren.

Dichtmaterial elastischer Fugen muss auf den Plattenbelag und Untergrund abgestimmt sein. Weichmacherwanderung und chemische Reaktionen müssen ausgeschlossen sein. Elastische Fugen sind grundsätzlich zu hinterfüllen, um eine Dreiflankenhaftung zu vermeiden. Als Hinterfüllung sind geschlossenzeilige, nicht saugende Materialien zu verwenden.

Das Verfugungsmaterial muss biologisch unbedenklich sein und darf nicht zu Verfärbungen der Platten führen. Das Verfugen darf erst nach Abbinden bzw. Trocknen des Verlegemörtels erfolgen.

Trennfugen, Bewegungsfugen und Anschlussfugen an andere Bauteile sind von Mörtelbrücken und Verunreinigungen, die die Funktion der Fugen beeinträchtigen, freizuhalten.

Anschlüsse von Wand- an Bodenflächen sowie von Türschwellen an belegte Flächen sind wasserbeständig und elastisch auszufugen, sofern im Einzelnen nichts anderes ausgeschrieben ist.

5.5 Der AN hat Ausführungsmängel an seiner Leistung, die im Zuge von Nachfolgearbeiten festgestellt werden, unverzüglich zu beseitigen.

6. Reinigung
Sämtliche Beläge sind mit vom Hersteller zugelassenen und empfohlenen Reinigungsmitteln zu säubern. Auf die Entfernung von Zementschlämmen wird besonders hingewiesen. Bei der Abnahme der ausgeführten Leistungen sind der Bauleitung die Pflege- und Reinigungsanweisungen des Herstellers zu übergeben.

7. Leistungen AN
Mit den Einheitspreisen sind u.a. folgende Leistungen abgegolten, soweit in den Positionen nichts Gegenteiliges gesagt ist:

7.1 Ein Mehrauftrag des Mörtelbetts bei Ausgleichsarbeiten ist in den Einheitspreisen einzukalkulieren.

7.2 Abstemmen von Estrichabschrägungen vor Metallwinkeln in Türöffnungen.

7.3 Die Farbe der Fugen ist mit dem AG vor Arbeitsbeginn abzuklären und zu bemustern.

7.4 Grundsätzlich sind fertige Fugmassen namhafter Hersteller einzusetzen.

7.5 An allen Türen und Übergängen von Plattenbelägen zu anderen Belägen sind Trennschienen, bzw. -Winkel zu setzen. Es ist darauf zu achten, dass die Schienen oder Winkel mittig unter dem späteren Türblatt sitzen. Es sind Spezialprofile und Schienen aus Edelstahl zu verwenden, die auf die Unterkonstruktion derart auszurichten sind, dass OK Profil und OK Belag höhenmäßig genau übereinstimmen.

7.6 Es sind nur Platten mit absolut fehlerfreier Oberfläche einzubauen. Bei Unklarheiten ist die Bauleitung vor dem Einbau zu befragen.

7.7 Unmittelbar nach Abschluss der jeweiligen Arbeiten sind Mörtel und Klebereste sowie Zementschleier vollständig zu entfernen.

7.8 An allen Eckfugen Wand/Wand, Wand/Boden ist die Fuge dauerelastisch mit einem für den Verwendungszweck geeigneten Silikon-Kautschuk Fugendichtungsmaterial zu versiegeln, Farbe nach Wahl des AG. Die Fugen sind mit einem geeigneten Voranstrich zu versehen und mit Schaumstoffrundprofilen vorzufüllen.

7.9 Ausgleich aller Bautoleranzen durch Herstellung von Sonderplattenmaßen entsprechend örtlichem Aufmaß.

7.10 Örtliches Aufmaß zur Feststellung der Ausführungsarbeiten.

7.11 Der Schutz der eigenen Bauleistung und fremder, angrenzender Bauleistungen obliegt dem AN für die Dauer seiner Bauzeit bis zur Abnahme. Transport- und Montageschäden sind durch geeignete Schutzmaßnahmen auszuschließen.

7.12 Der bauseitige Randdämmstreifen ist erst im Zuge der Bodenbelagsarbeiten abzuschneiden, um Schallbrücken zu vermeiden.

- Ende der TS  Betonwerksteinarbeiten -

##### Abschnitt 01.01.01 Betonwerksteinarbeiten

**01.01.01.10 Musterfläche**
Anlegen einer Musterfläche jeweils 1m² nach Aufforderung des AG, inkl. Verfugen.
Menge: 2,000 St

**01.01.01.20 Feuchtemessungen**
Zusätzliche Feuchtemessung, über die Nebenleistung in der VOB hinaus als besondere Leistung, zur Prüfung der Belegreife mittels CM- Messung durchführen und der Bauleitung schriftlich dokumentieren.

Die Räume, in denen die Feuchtemessungen zu erfolgen haben, sind vorab durch den AN mit der Bauleitung abzustimmen.
Menge: 4,000 St

**01.01.01.30 Haftzugfestigkeit prüfen**
Haftzugfestigkeit des Untergrunds prüfen und der Bauleitung schriftlich dokumentieren.
Menge: 2,000 St

**01.01.01.40 Verlegeplanung**
*** Pauschalposition
Erstellen der Verlegepläne für die nachfolgend beschriebenen Verlegearbeiten in den Fluren, Forum, etc..
Menge: 1,000 psch

**01.01.01.50 Untergrund reinigen**
Zementestrich von groben Verschmutzungen und losen Teilen reinigen, Schutt fachgerecht entsorgen, inkl. Deponiegebühr.
Menge: 610,000 m²

**01.01.01.60 Ausgleichsmörtel**
Vorgemischter, selbstverlaufender Kunstharz-Zement-Ausgleichsmörtel geeignet für die Verlegung von Betonwerksteinplatten, für Schichtdicken: 3 - 50mm, als Höhenausgleich auf Zementestrichen, inkl. Grundierung, gem. Herstellervorschriften auftragen.

Die Leistung ist der Bauleitung vor Beginn der Ausführung anzuzeigen.

Höhenausgleich i.M.: 6 mm - 8 mm

Technische Eigenschaften
EMICODE: EC 1PLUS: sehr emissionsarm
GISCODE: ZP1 - Zementäre Produkte, chromatarm
frostbeständig
wasserfest
schnellabbindend
Menge: 350,000 m²

**01.01.01.70 Edelstahl Trennschiene**
Trennschiene, Ansichtskante ca. 2 mm, winkelförmig, Schenkel in Belagshöhe, aus Edelstahl, matt gebürstet, in verschiedenen Längen, Befestigung durch Kleben, nach örtlicher Angabe auf dem Boden einbauen, z.B. in Türöffnungen oder Materialübergängen.
Menge: 170,000 m

**01.01.01.80 Betonwerksteinplatten 60 x 60 cm, auf Heizestrich**
*** Bezugsbeschreibung
Bodenbelag aus Betonwerksteinplatten gemäß VOB/C, DIN 18333, als einschichtige Platten nach EN 13748-1, aus einer Produktion-Charge stammend,
Oberfläche werkseitig diffusionsoffen imprägniert, Gesteinskörnung nach EN 12620,
UV-beständig eingefärbt,
im Mittelbett auf dem Heizestrich hohlraumfrei verlegen und verfugen, inkl. aller geraden Plattenschnitte.

Der Ausgleich von Konstruktionshöhendifferenzen ist kostenneutral durch Mehrauftrag des Klebers fachgerecht herzustellen.

Biegezugfestigkeit: mind.  5 N/mm² gemäß DIN EN 13748 Teil 1
Wasseraufnahme: max. 15 Vol% gemäß DIN EN 13748 Teil 1
Härteklasse: II nach DIN 18500
Trockenrohdichte: ca. 2,0 bis 2,8 g/cm³
Druckfestigkeit: mind. 60 MPa

Rutschfestigkeitsgruppe: R10 nach DIN 51130
Abmessungen: ca. 600 x 600 mm
Verlegung: in Kreuzfuge
Stärke: 20mm
Dicke Bettung: i.M. 10mm
Bettung: Mörtelgruppe 3 gemäß DIN 1053
geeignet für die Verlegung auf Fußbodenheizung
Fugenbreite: ca. 3mm
Oberfläche: fein strukturiert, geschliffen (Rutschfestigkeitsklasse beachten), werkseitig imprägniert
Grundfarbe: hell/weiß/beige bis grau
Untergrund: Heizestrich

Betonwerksteinplatten sind so anzulegen, dass Ausschnittplatten nicht kleiner als eine halbe Plattenbreite sind. Passstücke dürfen nicht kleiner als eine halbe Platte sein, das Verlegen von schmalen Streifen ist zu vermeiden.

Ausführung in Fluren, Forum und Forum plus

Angebotener Hersteller:
ist im separaten Produktblatt anzugeben
'.....................................................'
(vom Bieter einzutragen)

Angebotener Typ:
ist im separaten Produktblatt anzugeben
'.................................................................'
(vom Bieter einzutragen)
Menge: 610,000 m²

**01.01.01.90 Zulage von runden Teilausschnitten / Anpassung an Betonstützen**
Zulage für die Ausführung von runden Teilausschnitten / Anpassung an Betonstützen.
Menge: 10,000 St

**01.01.01.100 Randstreifen abschneiden**
Überstehende, bauseitige Randstreifen bodengleich abschneiden und fachgerecht entsorgen, inkl. Entsorgungskosten.
Menge: 450,000 m

**01.01.01.110 Sockelleisten 60 x ca. 7-10 cm, Oberfläche R9 geschliffen**
Sockelleisten aus dem Material, wie in der Hauptposition beschrieben, jedoch Oberfläche R9 geschliffen, als Sockelleisten, Stärke ca. 1 cm, Kante gefast und geschliffen im Fugenschnitt mit den Bodenplatten nach Verlegeplan planeben in Dünnbettmörtel hohlraumfrei verlegen und mit Fugenmörtel verfugen.

Abmessung: lxh ca. 60 x 7,0 bis 10,0 cm (Standardmaß Hersteller)
Menge: 290,000 m

**01.01.01.120 Elastischer Fugenverschluss Betonwerkstein bis 10mm**
*** Bezugsbeschreibung
Dauerelastischer, chemikalienbeständiger und
alterungsbetändiger Fugenverschluss in Innenräumen mit Betonwerkstein, mit Fugendichtstoff DIN 18540 zum Abdichten
von mechanisch und chemisch hoch beanspruchten Boden-
und Anschlussfugen,
ausführen,
z.B. an allen horizontalen und vertikalen Wand- und Bodenanschlüssen,
zur Unterteilung bei Materialwechsel, als Bewegungsfugen im Bodenbelag, an Türzargen, an Stahlwangen und an Trennschienen,

inkl. Vorreinigung und ggf. erforderlicher Fugenunterfüllung und Fugenvorbehandlung mit geeignetem
Primer nach Angaben des Dichtstoffherstellers,
elastischer, neuralvernetzender, 1 K Silicondichtstoff
fungistatisch,
Fugenbreite bis 10mm.

Farbe: entsprechend der jeweiligen Fugenfarbe
Menge: 350,000 m

**01.01.01.130 Elastischer Fugenverschluss Betonwerkstein bis 20mm**
*** wie Position 01.01.01.120
Fugenbreite bis 20mm
Menge: 100,000 m

**01.01.01.140 Betonwerksteinplatten, 60cm x 60cm als Reserveplatten**
*** wie Position 01.01.01.80
dem AG sind Reserveplatten zu übergeben
Menge: 25,000 St

**01.01.01.150 Ersteinpflege Bodenflächen**
Bodenbelag, maschinell reinigen, als Nassreinigung mit
Einscheibenmaschine, Reinigungsmittel nach Herstellerangaben und Konservierung der Bodenflächen,

Festlegung des Zeitpunktes für die Erstpflege nach Abstimmung und besonderer Anordnung durch die Bauleitung des AG, Ausführung in Teilbereichen nach Baufortschritt.
Menge: 610,000 m²

**01.01.01.160 Abdeckvlies als Schutzabdeckung bis zur Abnahme**
Abdecken des Werksteins bis zur Abnahme mit Abdeckvlies oder ähnlichen Material geeignet als Schutz während der Bauphase,
der Bodenschutz darf nicht verrutschen, die Verlegung hat ohne Stolperkanten zu erfolgen,
liefern, verlegen und auf Anweisung der Bauleitung entsorgen, inkl. Entsorgungskosten,
Entsorgung zeitversetzt, Zeitraum der Abdeckung ca. 16 Wochen.
Die Schutzabdeckung darf bei Feuchteeinwirkung durch nasses Schuhwerk nicht abfärben!
Menge: 610,000 m²

#### Bereich 01.02 Sauberlaufmatten

**01.02.10 Ausgleichsmörtel unter Sauberlaufmatten**
Vorgemischter, selbstverlaufender Kunstharz-Zement-Ausgleichsmörtel geeignet für die Verlegung von Sauberlaufmatten, für Schichtdicken: 3 - 50mm, als Höhenausgleich auf Zementestrichen, inkl. Grundierung, gem. Herstellervorschriften auftragen.

Höhenausgleich i.M.: 18mm

Technische Eigenschaften
EMICODE: EC 1PLUS: sehr emissionsarm
GISCODE: ZP1 - Zementäre Produkte, chromatarm
frostbeständig
wasserfest
schnellabbindend
Menge: 10,000 m²

**01.02.20 Schmutzfangmatte Forum**
Schmutzfangmatte als Maßanfertigung, geeignet für den Innenbereich, gem. Planung in den Eingangsbereich des Forums einbauen.

Die Matte ist passgenau nach Aufmaß anzufertigen und zu liefern.
Die Sauberlaufzone muss den Anforderungen der Barrierefreiheit entsprechen und rollstuhlgerecht sein.

Form: rechteckig mit unterschiedlichen Ausschnitten siehe Architekten Ausführungsplanung
Rutschhemmung: µ > 0,30 gem. EN 13893
Abmessung: unterschiedliche Längen und Breiten lt. Planung
Plan Nr: BO WA EG 50
Mattenhöhe: ca. 9mm
Herstellungsart: getuftet, 5/32" Schnittpol
Polmaterial: Polyamid-BCF durchgefärbt
Trägermaterial: Polyesterfaservlies
Rückenmaterial: Vinyl
Einsatzbereich: starke Frequentierung im Eingangs- und Innenbereich,
Gesamtgewicht (ISO 8543): ca. 4.000 g/m²
Poleinsatzgewicht (ISO 8543): ca. 870 g/m²
Brandverhalten (EN 13501-1): Bfl-s1
Antistatik: <= 2 kV
Stoßrand: umlaufend ca. 2,5cm
Verlegung: auf vollflächig gespachtelten Untergrund mit einem Zweikomponentenkleber verkleben.

Farbe: meliert aus Standardherstellerfarbkarte des Herstellers nach Wahl des AG
Beroll- und Befahrbarkeit mit Rollstühlen, Transportkarren
Belastung: normal bis stark

Einbauort: EG Forum

Angebotener Hersteller:
ist im separaten Produktblatt anzugeben
'.....................................................'
(vom Bieter einzutragen)

Angebotener Typ:
ist im separaten Produktblatt anzugeben
'.................................................................'
(vom Bieter einzutragen)
Menge: 10,000 m²

**01.02.30 Winkelrahmen Schmutzfangmatte Forum**
Systemkonformer Mattenrahmen als Winkelrahmen passend zu zuvor beschriebenen Schmutzfangmatte, inkl. Winkelverbinder, Ausgleich Untergrund und Befestigungsanker.

Abmessung: bxt ca. 2,50m x 2,50m
Menge: 1,000 St

**01.02.40 Winkelrahmen Schmutzfangmatte Nebeneingang Flur Klassentrakt**
Systemkonformer Mattenrahmen als Winkelrahmen passend zu zuvor beschriebenen Schmutzfangmatte, inkl. Winkelverbinder, Ausgleich Untergrund und Befestigungsanker.

Abmessung: bxt ca. 2,50m x 1,50m
Menge: 1,000 St

**01.02.50 Schutzabdeckung Sauberlaufmatten**
Nach der Verlegung sind die Sauberlaufmatten mit einer dampfdiffusionsoffenen Folie und Hartfaserplatten abzudecken.
Der Bodenschutz darf nicht verrutschen, die Verlegung hat ohne Stolperkanten zu erfolgen, liefern, verlegen und auf Anweisung der Bauleitung entsorgen, inkl. Entsorgungskosten,
Entsorgung zeitversetzt, Zeitraum der Abdeckung ca. 10 Wochen.
Menge: 15,000 m²

**01.02.60 Schmutzfangmatte Nebeneingang Flur Klassentrakt**
Schmutzfangmatte als Maßanfertigung, geeignet für den Innenbereich, gem. Planung in den Eingangsbereich des Flurs Klassentrakt einbauen.

Die Matte ist passgenau nach Aufmaß anzufertigen und zu liefern.
Die Sauberlaufzone muss den Anforderungen der Barrierefreiheit entsprechen und rollstuhlgerecht sein.

Form: rechteckig mit unterschiedlichen Ausschnitten siehe Architekten Ausführungsplanung
Rutschhemmung: µ > 0,30 gem. EN 13893
Abmessung: unterschiedliche Längen und Breiten lt. Planung
Plan Nr: BO WA EG 50
Mattenhöhe: ca. 9mm
Herstellungsart: getuftet, 5/32" Schnittpol
Polmaterial: Polyamid-BCF durchgefärbt
Trägermaterial: Polyesterfaservlies
Rückenmaterial: Vinyl
Einsatzbereich: starke Frequentierung im Eingangs- und Innenbereich,
Gesamtgewicht (ISO 8543): ca. 4.000 g/m²
Poleinsatzgewicht (ISO 8543): ca. 870 g/m²
Brandverhalten (EN 13501-1): Bfl-s1
Antistatik: <= 2 kV
Stoßrand: umlaufend ca. 2,5cm
Verlegung: auf vollflächig gespachtelten Untergrund mit einem Zweikomponentenkleber verkleben.

Farbe: meliert aus Standardherstellerfarbkarte des Herstellers nach Wahl des AG
Beroll- und Befahrbarkeit mit Rollstühlen, Transportkarren
Belastung: normal bis stark

Einbauort: EG Flur Klassentrakt A1-19c,

Angebotener Hersteller:
ist im separaten Produktblatt anzugeben
'.....................................................'
(vom Bieter einzutragen)

Angebotener Typ:
ist im separaten Produktblatt anzugeben
'.................................................................'
(vom Bieter einzutragen)
Menge: 5,000 m²

#### Bereich 01.03 Stundenlohnarbeiten

**01.03.1 Stundenlohn Berufsgruppe Helfer IV - VI**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Berufsgruppe Helfer IV - VI
Menge: 20,000 h

**01.03.2 Stundenlohn Baufacharbeiter, Berufsgruppe III**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Baufacharbeiter (Berufsgruppe III).
Menge: 15,000 h

**01.03.3 Stundenlohn Bauvorarbeiter, Berufsgruppe I und II**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Bauvorarbeiter (Berufsgruppe I und II).
Menge: 15,000 h

### Titel 02 Sporthalle

#### Bereich 02.01 Betonwerksteinarbeiten

*Hinweis: Technische Spezifikation Betonwerksteinarbeiten*
1. Allgemein
Grundsätzlich hat der AN vor Beginn der Bodenbelagsarbeiten alle Estrichflächen bezüglich Höhenlage, Ebenheit und Rissfreiheit nochmals zu prüfen, insbesondere die Anschlüsse an Einbauten, Türen etc. im Hinblick auf höhengerechte Anarbeitung.

1.1 Es sind die Herstellervorschriften der zur Anwendung kommenden Materialien und Produkte einzuhalten.

1.2 Abdichtung, Spachtelung, Kleber und Fugenmaterial müssen untereinander abgestimmt und verträglich sein.

1.3 Ausführungsunterlagen durch den AG
Dem AN werden die Planunterlagen in digitaler Form als pdf-Dateien zur Verfügung gestellt.
Alle Ausführungspläne müssen einen Freigabevermerk durch den Architekten haben. Die Verantwortung bei Arbeiten mit Plänen ohne Freigabe trägt der AN.

2. Qualitätsnachweis / Muster
Alle Stoffe müssen als Herstelleroriginal geliefert und verarbeitet werden.
Der AG behält sich bei Nichteinhaltung dieser Vorgaben vor, von den verwendeten Stoffen Proben zu entnehmen und auf Qualität und Eignung untersuchen zu lassen, die Kosten gehen zu Lasten des AN.
Auf Verlangen des AGs hat der Auftragnehmer Materialproben und Qualitätsnachweise vorzulegen.

3. Leistungsumfang
Lieferung der Materialien frei Baustelle, Transport auf der Baustelle und der Einbau sämtlicher Materialien als betriebsfertige Leistung. Die ausgeschriebenen Flächen sind die Fertigflächen.
Der Verschnittanteil hat der AN bei der Kalkulation zu berücksichtigen. Der Verschnittanteil wird nicht gesondert vergütet sondern ist in den Einheitspreis einzukalkulieren.

Musterflächen: 2 Musterflächen bis zu 1 m²

4. Planprüfung Maßgenauigkeit
Für die Maßgenauigkeit sind die einschlägigen DIN-Vorschriften Maßtoleranzen im Hochbau, jeweils in der letztgültigen Fassung maßgebend, sofern nichts anderes gefordert wird. Unstimmigkeiten sind vor der Ausführung der Arbeiten vom Auftragnehmer verantwortlich zu klären.

5. Ausführung

5.1 Das Verfugen hat so zu erfolgen, dass eine einwandfreie Verbindung des Fugenmörtels mit dem Verlegemörtel gewährleistet ist. Wird die Zugabe eines Mörtelzusatzmittels vorgeschrieben, sind die Verarbeitungsrichtlinien des Herstellers einzuhalten.

5.2 Die bauseitigen Estriche sind nach DIN 18202, Tabelle 3, Zeile 4. ausgeführt.
Für die Oberflächenebenheit gilt: Die zulässigen Abmaße nach DIN 18202, Tabelle 3, Zeile 7 bei Wänden dürfen nicht überschritten werden.
Im Bereich von Türen, Übergängen und Einbauteilen darf das Abmaß nicht mehr als plus/minus 1 mm, vom Meterriss aus gemessen, betragen. Hierfür erforderliche Ausgleichsspachtelungen bis zu 5 mm Stärke auf Einzelflächen sind mit dem Einheitspreisen abgegolten.

5.3 Elemente aus verschiedenen Chargen innerhalb einer zusammenhängenden Fläche sind grundsätzlich nicht zulässig. Ist es aus produkttechnischen Gründen unvermeidbar, dass leichte Struktur- und Farbunterschiede auftreten können, so ist der Auftraggeber vorher auf diesen Umstand hinzuweisen und um sein Einverständnis zu ersuchen.

5.4 Fugen
Das Herstellen von notwendigen Arbeits- und Dehnungsfugen hat der AN eigenverantwortlich zu planen und mit dem AG abzustimmen. Die Abstimmungen sind rechtzeitig vor Ausführung mit dem AG herbeizuführen.
Das Anlegen dieser Fugen ist vom AN in die Einheitspreise einzukalkulieren.

Dichtmaterial elastischer Fugen muss auf den Plattenbelag und Untergrund abgestimmt sein. Weichmacherwanderung und chemische Reaktionen müssen ausgeschlossen sein. Elastische Fugen sind grundsätzlich zu hinterfüllen, um eine Dreiflankenhaftung zu vermeiden. Als Hinterfüllung sind geschlossenzeilige, nicht saugende Materialien zu verwenden.

Das Verfugungsmaterial muss biologisch unbedenklich sein und darf nicht zu Verfärbungen der Platten führen. Das Verfugen darf erst nach Abbinden bzw. Trocknen des Verlegemörtels erfolgen.

Trennfugen, Bewegungsfugen und Anschlussfugen an andere Bauteile sind von Mörtelbrücken und Verunreinigungen, die die Funktion der Fugen beeinträchtigen, freizuhalten.

Anschlüsse von Wand- an Bodenflächen sowie von Türschwellen an belegte Flächen sind wasserbeständig und elastisch auszufugen, sofern im Einzelnen nichts anderes ausgeschrieben ist.

5.5 Der AN hat Ausführungsmängel an seiner Leistung, die im Zuge von Nachfolgearbeiten festgestellt werden, unverzüglich zu beseitigen.

6. Reinigung
Sämtliche Beläge sind mit vom Hersteller zugelassenen und empfohlenen Reinigungsmitteln zu säubern. Auf die Entfernung von Zementschlämmen wird besonders hingewiesen. Bei der Abnahme der ausgeführten Leistungen sind der Bauleitung die Pflege- und Reinigungsanweisungen des Herstellers zu übergeben.

7. Leistungen AN
Mit den Einheitspreisen sind u.a. folgende Leistungen abgegolten, soweit in den Positionen nichts Gegenteiliges gesagt ist:

7.1 Ein Mehrauftrag des Mörtelbetts bei Ausgleichsarbeiten ist in den Einheitspreisen einzukalkulieren.

7.2 Abstemmen von Estrichabschrägungen vor Metallwinkeln in Türöffnungen.

7.3 Die Farbe der Fugen ist mit dem AG vor Arbeitsbeginn abzuklären und zu bemustern.

7.4 Grundsätzlich sind fertige Fugmassen namhafter Hersteller einzusetzen.

7.5 An allen Türen und Übergängen von Plattenbelägen zu anderen Belägen sind Trennschienen, bzw. -Winkel zu setzen. Es ist darauf zu achten, dass die Schienen oder Winkel mittig unter dem späteren Türblatt sitzen. Es sind Spezialprofile und Schienen aus Edelstahl zu verwenden, die auf die Unterkonstruktion derart auszurichten sind, dass OK Profil und OK Belag höhenmäßig genau übereinstimmen.

7.6 Es sind nur Platten mit absolut fehlerfreier Oberfläche einzubauen. Bei Unklarheiten ist die Bauleitung vor dem Einbau zu befragen.

7.7 Unmittelbar nach Abschluss der jeweiligen Arbeiten sind Mörtel und Klebereste sowie Zementschleier vollständig zu entfernen.

7.8 An allen Eckfugen Wand/Wand, Wand/Boden ist die Fuge dauerelastisch mit einem für den Verwendungszweck geeigneten Silikon-Kautschuk Fugendichtungsmaterial zu versiegeln, Farbe nach Wahl des AG. Die Fugen sind mit einem geeigneten Voranstrich zu versehen und mit Schaumstoffrundprofilen vorzufüllen.

7.9 Ausgleich aller Bautoleranzen durch Herstellung von Sonderplattenmaßen entsprechend örtlichem Aufmaß.

7.10 Örtliches Aufmaß zur Feststellung der Ausführungsarbeiten.

7.11 Der Schutz der eigenen Bauleistung und fremder, angrenzender Bauleistungen obliegt dem AN für die Dauer seiner Bauzeit bis zur Abnahme. Transport- und Montageschäden sind durch geeignete Schutzmaßnahmen auszuschließen.

7.12 Der bauseitige Randdämmstreifen ist erst im Zuge der Bodenbelagsarbeiten abzuschneiden, um Schallbrücken zu vermeiden.

- Ende der TS  Betonwerksteinarbeiten -

##### Abschnitt 02.01.01 Betonwerksteinarbeiten

**02.01.01.10 Feuchtemessungen**
Zusätzliche Feuchtemessung, über die Nebenleistung in der VOB hinaus als besondere Leistung, zur Prüfung der Belegreife mittels CM- Messung durchführen und der Bauleitung schriftlich dokumentieren.

Die Räume, in denen die Feuchtemessungen zu erfolgen haben, sind vorab durch den AN mit der Bauleitung abzustimmen.
Menge: 1,000 St

**02.01.01.20 Haftzugfestigkeit prüfen**
Haftzugfestigkeit des Untergrunds prüfen und der Bauleitung schriftlich dokumentieren.
Menge: 1,000 St

**02.01.01.30 Verlegeplanung**
*** Pauschalposition
Erstellen der Verlegepläne für die nachfolgend beschriebenen Verlegearbeiten in den Fluren.
Menge: 1,000 psch

**02.01.01.40 Untergrund reinigen**
Zementestrich von groben Verschmutzungen und losen Teilen reinigen, Schutt fachgerecht entsorgen, inkl. Deponiegebühr.
Menge: 50,000 m²

**02.01.01.50 Ausgleichsmörtel**
Vorgemischter, selbstverlaufender Kunstharz-Zement-Ausgleichsmörtel geeignet für die Verlegung von Betonwerksteinplatten, für Schichtdicken: 3 - 50mm, als Höhenausgleich auf Zementestrichen, inkl. Grundierung, gem. Herstellervorschriften auftragen.

Die Leistung ist der Bauleitung vor Beginn der Ausführung anzuzeigen.

Höhenausgleich i.M.: 6 mm - 8 mm

Technische Eigenschaften
EMICODE: EC 1PLUS: sehr emissionsarm
GISCODE: ZP1 - Zementäre Produkte, chromatarm
frostbeständig
wasserfest
schnellabbindend
Menge: 25,000 m²

**02.01.01.60 Edelstahl Trennschiene**
Trennschiene, Ansichtskante ca. 2 mm, winkelförmig, Schenkel in Belagshöhe, aus Edelstahl, matt gebürstet, in verschiedenen Längen, Befestigung durch Kleben, nach örtlicher Angabe auf dem Boden einbauen, z.B. in Türöffnungen oder Materialübergängen.
Menge: 5,000 m

**02.01.01.70 Betonwerksteinplatten 60 x 60 cm, auf Heizestrich**
Bodenbelag aus Betonwerksteinplatten gemäß VOB/C, DIN 18333, als einschichtige Platten nach EN 13748-1, aus einer Produktion-Charge stammend,
Oberfläche werkseitig diffusionsoffen imprägniert, Gesteinskörnung nach EN 12620,
UV-beständig eingefärbt,
im Mittelbett auf dem Heizestrich hohlraumfrei verlegen und verfugen, inkl. aller geraden Plattenschnitte.

Der Ausgleich von Konstruktionshöhendifferenzen ist kostenneutral durch Mehrauftrag des Klebers fachgerecht herzustellen.

Biegezugfestigkeit: mind.  5 N/mm² gemäß DIN EN 13748 Teil 1
Wasseraufnahme: max. 15 Vol% gemäß DIN EN 13748 Teil 1
Härteklasse: II nach DIN 18500
Trockenrohdichte: ca. 2,0 bis 2,8 g/cm³
Druckfestigkeit: mind. 60 MPa

Rutschfestigkeitsgruppe: R10 nach DIN 51130
Abmessungen: ca. 600 x 600 mm
Verlegung: in Kreuzfuge
Stärke: 20mm
Dicke Bettung: i.M. 10mm
Bettung: Mörtelgruppe 3 gemäß DIN 1053
geeignet für die Verlegung auf Fußbodenheizung
Fugenbreite: ca. 3mm
Oberfläche: fein strukturiert, geschliffen (Ruchtfestigkeitsklasse beachten), werkseitig imprägniert
Grundfarbe: hell/weiß/beige bis grau
Untergrund: Heizestrich

Betonwerksteinplatten sind so anzulegen, dass Ausschnittplatten nicht kleiner als eine halbe Plattenbreite sind. Passstücke dürfen nicht kleiner als eine halbe Platte sein, das Verlegen von schmalen Streifen ist zu vermeiden.

Ausführung in Fluren, Forum und Forum plus

Angebotener Hersteller:
ist im separaten Produktblatt anzugeben
'.....................................................'
(vom Bieter einzutragen)

Angebotener Typ:
ist im separaten Produktblatt anzugeben
'.................................................................'
(vom Bieter einzutragen)
Menge: 50,000 m²

**02.01.01.80 Randstreifen abschneiden**
Überstehende, bauseitige Randstreifen bodengleich abschneiden und fachgerecht entsorgen, inkl. Entsorgungskosten.
Menge: 50,000 m

**02.01.01.90 Sockelleisten 60 x ca. 7-10 cm, Oberfläche R9 geschliffen**
Sockelleisten aus dem Material, wie in der Hauptposition beschrieben, jedoch Oberfläche R9 geschliffen, als Sockelleisten, Stärke ca. 1 cm, Kante gefast und geschliffen im Fugenschnitt mit den Bodenplatten nach Verlegeplan planeben in Dünnbettmörtel hohlraumfrei verlegen und mit Fugenmörtel verfugen.

Abmessung: lxh ca. 60 x 7,0 bis 10,0 cm (Standartmaß Hersteller)
Menge: 40,000 m

**02.01.01.100 Elastischer Fugenverschluss Betonwerkstein bis 10mm**
*** Bezugsbeschreibung
Dauerelastischer, chemikalienbeständiger und
alterungsbetändiger Fugenverschluss in Innenräumen mit Betonwerkstein, mit Fugendichtstoff DIN 18540 zum Abdichten
von mechanisch und chemisch hoch beanspruchten Boden-
und Anschlussfugen,
ausführen,
z.B. an allen horizontalen und vertikalen Wand- und Bodenanschlüssen,
zur Unterteilung bei Materialwechsel, als Bewegungsfugen im Bodenbelag, an Türzargen, an Stahlwangen und an Trennschienen,

inkl. Vorreinigung und ggf. erforderlicher Fugenunterfüllung und Fugenvorbehandlung mit geeignetem
Primer nach Angaben des Dichtstoffherstellers,
elastischer, neuralvernetzender, 1 K Silicondichtstoff
fungistatisch,
Fugenbreite bis 10mm.

Farbe: entsprechend der jeweiligen Fugenfarbe
Menge: 40,000 m

**02.01.01.110 Elastischer Fugenverschluss Betonwerkstein bis 20mm**
*** wie Position 02.01.01.100
Fugenbreite bis 20mm
Menge: 20,000 m

**02.01.01.120 Ersteinpflege Bodenflächen**
Bodenbelag, maschinell reinigen, als Nassreinigung mit
Einscheibenmaschine, Reinigungsmittel nach Herstellerangaben und Konservierung der Bodenflächen,

Festlegung des Zeitpunktes für die Erstpflege nach Abstimmung und besonderer Anordnung durch die Bauleitung des AG, Ausführung in Teilbereichen nach Baufortschritt.
Menge: 50,000 m²

**02.01.01.130 Abdeckvlies als Schutzabdeckung bis zur Abnahme**
Abdecken des Werksteins bis zur Abnahme mit Abdeckvlies oder ähnlichen Material geeignet als Schutz während der Bauphase,
der Bodenschutz darf nicht verrutschen, die Verlegung hat ohne Stolperkanten zu erfolgen,
liefern, verlegen und auf Anweisung der Bauleitung entsorgen, inkl. Entsorgungskosten,
Entsorgung zeitversetzt, Zeitraum der Abdeckung ca. 16 Wochen.
Die Schutzabdeckung darf bei Feuchteeinwirkung durch nasses Schuhwerk nicht abfärben!
Menge: 50,000 m²

#### Bereich 02.02 Stundenlohnarbeiten

**02.02.1 Stundenlohn Berufsgruppe Helfer IV - VI**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Berufsgruppe Helfer IV - VI
Menge: 2,000 h

**02.02.2 Stundenlohn Baufacharbeiter, Berufsgruppe III**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Baufacharbeiter (Berufsgruppe III).
Menge: 2,000 h

**02.02.3 Stundenlohn Bauvorarbeiter, Berufsgruppe I und II**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Bauvorarbeiter (Berufsgruppe I und II).
Menge: 2,000 h

### Titel 03 Schwimmbad

#### Bereich 03.01 Betonwerksteinarbeiten

*Hinweis: Technische Spezifikation Betonwerksteinarbeiten*
1. Allgemein
Grundsätzlich hat der AN vor Beginn der Bodenbelagsarbeiten alle Estrichflächen bezüglich Höhenlage, Ebenheit und Rissfreiheit nochmals zu prüfen, insbesondere die Anschlüsse an Einbauten, Türen etc. im Hinblick auf höhengerechte Anarbeitung.

1.1 Es sind die Herstellervorschriften der zur Anwendung kommenden Materialien und Produkte einzuhalten.

1.2 Abdichtung, Spachtelung, Kleber und Fugenmaterial müssen untereinander abgestimmt und verträglich sein.

1.3 Ausführungsunterlagen durch den AG
Dem AN werden die Planunterlagen in digitaler Form als pdf-Dateien zur Verfügung gestellt.
Alle Ausführungspläne müssen einen Freigabevermerk durch den Architekten haben. Die Verantwortung bei Arbeiten mit Plänen ohne Freigabe trägt der AN.

2. Qualitätsnachweis / Muster
Alle Stoffe müssen als Herstelleroriginal geliefert und verarbeitet werden.
Der AG behält sich bei Nichteinhaltung dieser Vorgaben vor, von den verwendeten Stoffen Proben zu entnehmen und auf Qualität und Eignung untersuchen zu lassen, die Kosten gehen zu Lasten des AN.
Auf Verlangen des AGs hat der Auftragnehmer Materialproben und Qualitätsnachweise vorzulegen.

3. Leistungsumfang
Lieferung der Materialien frei Baustelle, Transport auf der Baustelle und der Einbau sämtlicher Materialien als betriebsfertige Leistung. Die ausgeschriebenen Flächen sind die Fertigflächen.
Der Verschnittanteil hat der AN bei der Kalkulation zu berücksichtigen. Der Verschnittanteil wird nicht gesondert vergütet sondern ist in den Einheitspreis einzukalkulieren.

Musterflächen: 2 Musterflächen bis zu 1 m²

4. Planprüfung Maßgenauigkeit
Für die Maßgenauigkeit sind die einschlägigen DIN-Vorschriften Maßtoleranzen im Hochbau, jeweils in der letztgültigen Fassung maßgebend, sofern nichts anderes gefordert wird. Unstimmigkeiten sind vor der Ausführung der Arbeiten vom Auftragnehmer verantwortlich zu klären.

5. Ausführung

5.1 Das Verfugen hat so zu erfolgen, dass eine einwandfreie Verbindung des Fugenmörtels mit dem Verlegemörtel gewährleistet ist. Wird die Zugabe eines Mörtelzusatzmittels vorgeschrieben, sind die Verarbeitungsrichtlinien des Herstellers einzuhalten.

5.2 Die bauseitigen Estriche sind nach DIN 18202, Tabelle 3, Zeile 4. ausgeführt.
Für die Oberflächenebenheit gilt: Die zulässigen Abmaße nach DIN 18202, Tabelle 3, Zeile 7 bei Wänden dürfen nicht überschritten werden.
Im Bereich von Türen, Übergängen und Einbauteilen darf das Abmaß nicht mehr als plus/minus 1 mm, vom Meterriss aus gemessen, betragen. Hierfür erforderliche Ausgleichsspachtelungen bis zu 5 mm Stärke auf Einzelflächen sind mit dem Einheitspreisen abgegolten.

5.3 Elemente aus verschiedenen Chargen innerhalb einer zusammenhängenden Fläche sind grundsätzlich nicht zulässig. Ist es aus produkttechnischen Gründen unvermeidbar, dass leichte Struktur- und Farbunterschiede auftreten können, so ist der Auftraggeber vorher auf diesen Umstand hinzuweisen und um sein Einverständnis zu ersuchen.

5.4 Fugen
Das Herstellen von notwendigen Arbeits- und Dehnungsfugen hat der AN eigenverantwortlich zu planen und mit dem AG abzustimmen. Die Abstimmungen sind rechtzeitig vor Ausführung mit dem AG herbeizuführen.
Das Anlegen dieser Fugen ist vom AN in die Einheitspreise einzukalkulieren.

Dichtmaterial elastischer Fugen muss auf den Plattenbelag und Untergrund abgestimmt sein. Weichmacherwanderung und chemische Reaktionen müssen ausgeschlossen sein. Elastische Fugen sind grundsätzlich zu hinterfüllen, um eine Dreiflankenhaftung zu vermeiden. Als Hinterfüllung sind geschlossenzeilige, nicht saugende Materialien zu verwenden.

Das Verfugungsmaterial muss biologisch unbedenklich sein und darf nicht zu Verfärbungen der Platten führen. Das Verfugen darf erst nach Abbinden bzw. Trocknen des Verlegemörtels erfolgen.

Trennfugen, Bewegungsfugen und Anschlussfugen an andere Bauteile sind von Mörtelbrücken und Verunreinigungen, die die Funktion der Fugen beeinträchtigen, freizuhalten.

Anschlüsse von Wand- an Bodenflächen sowie von Türschwellen an belegte Flächen sind wasserbeständig und elastisch auszufugen, sofern im Einzelnen nichts anderes ausgeschrieben ist.

5.5 Der AN hat Ausführungsmängel an seiner Leistung, die im Zuge von Nachfolgearbeiten festgestellt werden, unverzüglich zu beseitigen.

6. Reinigung
Sämtliche Beläge sind mit vom Hersteller zugelassenen und empfohlenen Reinigungsmitteln zu säubern. Auf die Entfernung von Zementschlämmen wird besonders hingewiesen. Bei der Abnahme der ausgeführten Leistungen sind der Bauleitung die Pflege- und Reinigungsanweisungen des Herstellers zu übergeben.

7. Leistungen AN
Mit den Einheitspreisen sind u.a. folgende Leistungen abgegolten, soweit in den Positionen nichts Gegenteiliges gesagt ist:

7.1 Ein Mehrauftrag des Mörtelbetts bei Ausgleichsarbeiten ist in den Einheitspreisen einzukalkulieren.

7.2 Abstemmen von Estrichabschrägungen vor Metallwinkeln in Türöffnungen.

7.3 Die Farbe der Fugen ist mit dem AG vor Arbeitsbeginn abzuklären und zu bemustern.

7.4 Grundsätzlich sind fertige Fugmassen namhafter Hersteller einzusetzen.

7.5 An allen Türen und Übergängen von Plattenbelägen zu anderen Belägen sind Trennschienen, bzw. -Winkel zu setzen. Es ist darauf zu achten, dass die Schienen oder Winkel mittig unter dem späteren Türblatt sitzen. Es sind Spezialprofile und Schienen aus Edelstahl zu verwenden, die auf die Unterkonstruktion derart auszurichten sind, dass OK Profil und OK Belag höhenmäßig genau übereinstimmen.

7.6 Es sind nur Platten mit absolut fehlerfreier Oberfläche einzubauen. Bei Unklarheiten ist die Bauleitung vor dem Einbau zu befragen.

7.7 Unmittelbar nach Abschluss der jeweiligen Arbeiten sind Mörtel und Klebereste sowie Zementschleier vollständig zu entfernen.

7.8 An allen Eckfugen Wand/Wand, Wand/Boden ist die Fuge dauerelastisch mit einem für den Verwendungszweck geeigneten Silikon-Kautschuk Fugendichtungsmaterial zu versiegeln, Farbe nach Wahl des AG. Die Fugen sind mit einem geeigneten Voranstrich zu versehen und mit Schaumstoffrundprofilen vorzufüllen.

7.9 Ausgleich aller Bautoleranzen durch Herstellung von Sonderplattenmaßen entsprechend örtlichem Aufmaß.

7.10 Örtliches Aufmaß zur Feststellung der Ausführungsarbeiten.

7.11 Der Schutz der eigenen Bauleistung und fremder, angrenzender Bauleistungen obliegt dem AN für die Dauer seiner Bauzeit bis zur Abnahme. Transport- und Montageschäden sind durch geeignete Schutzmaßnahmen auszuschließen.

7.12 Der bauseitige Randdämmstreifen ist erst im Zuge der Bodenbelagsarbeiten abzuschneiden, um Schallbrücken zu vermeiden.

- Ende der TS  Betonwerksteinarbeiten -

##### Abschnitt 03.01.01 Betonwerksteinarbeiten

**03.01.01.10 Feuchtemessungen**
Zusätzliche Feuchtemessung, über die Nebenleistung in der VOB hinaus als besondere Leistung, zur Prüfung der Belegreife mittels CM- Messung durchführen und der Bauleitung schriftlich dokumentieren.

Die Räume, in denen die Feuchtemessungen zu erfolgen haben, sind vorab durch den AN mit der Bauleitung abzustimmen.
Menge: 1,000 St

**03.01.01.20 Haftzugfestigkeit prüfen**
Haftzugfestigkeit des Untergrunds prüfen und der Bauleitung schriftlich dokumentieren.
Menge: 1,000 St

**03.01.01.30 Verlegeplanung**
*** Pauschalposition
Erstellen der Verlegepläne für die nachfolgend beschriebenen Verlegearbeiten in den Fluren..
Menge: 1,000 psch

**03.01.01.40 Untergrund reinigen**
Zementestrich von groben Verschmutzungen und losen Teilen reinigen, Schutt fachgerecht entsorgen, inkl. Deponiegebühr.
Menge: 20,000 m²

**03.01.01.50 Ausgleichsmörtel**
Vorgemischter, selbstverlaufender Kunstharz-Zement-Ausgleichsmörtel geeignet für die Verlegung von Betonwerksteinplatten, für Schichtdicken: 3 - 50mm, als Höhenausgleich auf Zementestrichen, inkl. Grundierung, gem. Herstellervorschriften auftragen.

Die Leistung ist der Bauleitung vor Beginn der Ausführung anzuzeigen.

Höhenausgleich i.M.: 6 mm - 8 mm

Technische Eigenschaften
EMICODE: EC 1PLUS: sehr emissionsarm
GISCODE: ZP1 - Zementäre Produkte, chromatarm
frostbeständig
wasserfest
schnellabbindend
Menge: 10,000 m²

**03.01.01.60 Edelstahl Trennschiene**
Trennschiene, Ansichtskante ca. 2 mm, winkelförmig, Schenkel in Belagshöhe, aus Edelstahl, matt gebürstet, in verschiedenen Längen, Befestigung durch Kleben, nach örtlicher Angabe auf dem Boden einbauen, z.B. in Türöffnungen oder Materialübergängen.
Menge: 5,000 m

**03.01.01.70 Betonwerksteinplatten 60 x 60 cm, auf Heizestrich**
Bodenbelag aus Betonwerksteinplatten gemäß VOB/C, DIN 18333, als einschichtige Platten nach EN 13748-1, aus einer Produktion-Charge stammend,
Oberfläche werkseitig diffusionsoffen imprägniert, Gesteinskörnung nach EN 12620,
UV-beständig eingefärbt,
im Mittelbett auf dem Heizestrich hohlraumfrei verlegen und verfugen, inkl. aller geraden Plattenschnitte.

Der Ausgleich von Konstruktionshöhendifferenzen ist kostenneutral durch Mehrauftrag des Klebers fachgerecht herzustellen.

Biegezugfestigkeit: mind.  5 N/mm² gemäß DIN EN 13748 Teil 1
Wasseraufnahme: max. 15 Vol% gemäß DIN EN 13748 Teil 1
Härteklasse: II nach DIN 18500
Trockenrohdichte: ca. 2,0 bis 2,8 g/cm³
Druckfestigkeit: mind. 60 MPa

Rutschfestigkeitsgruppe: R10 nach DIN 51130
Abmessungen: ca. 600 x 600 mm
Verlegung: in Kreuzfuge
Stärke: 20mm
Dicke Bettung: i.M. 10mm
Bettung: Mörtelgruppe 3 gemäß DIN 1053
geeignet für die Verlegung auf Fußbodenheizung
Fugenbreite: ca. 3mm
Oberfläche: fein strukturiert, geschliffen (Ruchtfestigkeitsklasse beachten), werkseitig imprägniert
Grundfarbe: hell/weiß/beige bis grau
Untergrund: Heizestrich

Betonwerksteinplatten sind so anzulegen, dass Ausschnittplatten nicht kleiner als eine halbe Plattenbreite sind. Passstücke dürfen nicht kleiner als eine halbe Platte sein, das Verlegen von schmalen Streifen ist zu vermeiden.

Ausführung in Fluren, Forum und Forum plus

Angebotener Hersteller
ist im separaten Produktblatt anzugeben
'.....................................................'
(vom Bieter einzutragen)

Angebotener Typ:
ist im separaten Produktblatt anzugeben
'.................................................................'
(vom Bieter einzutragen)
Menge: 20,000 m²

**03.01.01.80 Randstreifen abschneiden**
Überstehende, bauseitige Randstreifen bodengleich abschneiden und fachgerecht entsorgen, inkl. Entsorgungskosten.
Menge: 25,000 m

**03.01.01.90 Sockelleisten 60 x ca. 7-10 cm, Oberfläche R9 geschliffen**
Sockelleisten aus dem Material, wie in der Hauptposition beschrieben, jedoch Oberfläche R9 geschliffen, als Sockelleisten, Stärke ca. 1 cm, Kante gefast und geschliffen im Fugenschnitt mit den Bodenplatten nach Verlegeplan planeben in Dünnbettmörtel hohlraumfrei verlegen und mit Fugenmörtel verfugen.

Abmessung: lxh ca. 60 x 7,0 bis 10,0 cm (Standartmaß Hersteller)
Menge: 20,000 m

**03.01.01.100 Belegung Bodentank mit Betonwerkstein**
*** Bedarfsposition ohne GB
Belegung eines bauseitigen Bodentanks (Gewerk Elektroinstallation) mit Betonwerkstein- Material der Vorpositionen mit geeigneten Kleber/Mörtel.

Es sind zusätliche Schnitte für die Aufnahme des Fugenbildes einzukalkulieren.

Materialstärke:  20 mm.
Maße Bodentank  ca. 400 x 380 x 80 mm
Menge: 1,000 St

**03.01.01.110 Elastischer Fugenverschluss Betonwerkstein bis 10mm**
*** Bezugsbeschreibung
Dauerelastischer, chemikalienbeständiger und
alterungsbetändiger Fugenverschluss in Innenräumen mit Betonwerkstein, mit Fugendichtstoff DIN 18540 zum Abdichten
von mechanisch und chemisch hoch beanspruchten Boden-
und Anschlussfugen,
ausführen,
z.B. an allen horizontalen und vertikalen Wand- und Bodenanschlüssen,
zur Unterteilung bei Materialwechsel, als Bewegungsfugen im Bodenbelag, an Türzargen, an Stahlwangen und an Trennschienen,

inkl. Vorreinigung und ggf. erforderlicher Fugenunterfüllung und Fugenvorbehandlung mit geeignetem
Primer nach Angaben des Dichtstoffherstellers,
elastischer, neuralvernetzender, 1 K Silicondichtstoff
fungistatisch,
Fugenbreite bis 10mm.

Farbe: entsprechend der jeweiligen Fugenfarbe
Menge: 20,000 m

**03.01.01.120 Elastischer Fugenverschluss Betonwerkstein bis 20mm**
*** wie Position 03.01.01.110
Fugenbreite bis 20mm
Menge: 10,000 m

**03.01.01.130 Ersteinpflege Bodenflächen**
Bodenbelag, maschinell reinigen, als Nassreinigung mit
Einscheibenmaschine, Reinigungsmittel nach Herstellerangaben und Konservierung der Bodenflächen,

Festlegung des Zeitpunktes für die Erstpflege nach Abstimmung und besonderer Anordnung durch die Bauleitung des AG, Ausführung in Teilbereichen nach Baufortschritt.
Menge: 20,000 m²

**03.01.01.140 Abdeckvlies als Schutzabdeckung bis zur Abnahme**
Abdecken des Werksteins bis zur Abnahme mit Abdeckvlies oder ähnlichen Material geeignet als Schutz während der Bauphase,
der Bodenschutz darf nicht verrutschen, die Verlegung hat ohne Stolperkanten zu erfolgen,
liefern, verlegen und auf Anweisung der Bauleitung entsorgen, inkl. Entsorgungskosten,
Entsorgung zeitversetzt, Zeitraum der Abdeckung ca. 16 Wochen.
Die Schutzabdeckung darf bei Feuchteeinwirkung durch nasses Schuhwerk nicht abfärben!
Menge: 20,000 m²

#### Bereich 03.03 Stundenlohnarbeiten

**03.03.1 Stundenlohn Berufsgruppe Helfer IV - VI**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Berufsgruppe Helfer IV - VI
Menge: 2,000 h

**03.03.2 Stundenlohn Baufacharbeiter, Berufsgruppe III**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Baufacharbeiter (Berufsgruppe III).
Menge: 2,000 h

**03.03.3 Stundenlohn Bauvorarbeiter, Berufsgruppe I und II**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Bauvorarbeiter (Berufsgruppe I und II).
Menge: 2,000 h
